# Lavatório mural, de porcelana sanitária, "ROCA"

- Propriedade do ficheiro: CYPE INGENIEROS, S.A.
- Formato: FIEBDC-3/2002
- Âmbito geográfico: Brasil
- Moeda: BRL
- Custos indiretos: 3.00 %
- Despesas gerais: 13.00 %
- Lucro: 6.00 %
- IVA: 17.00 %

## S Sinalização e equipamento

### SA Aparelhos sanitários

#### SAL Lavatórios

**SAL040** Un Lavatório mural, de porcelana sanitária, "ROCA".
Lavatório de porcelana sanitária, mural, modelo Diverta "ROCA", cor Blanco, de 750x440 mm, equipado com torneira monocomando de prateleira para lavatório, com cartucho cerâmico e limitador de vazão a 6 l/min, acabamento cromado, modelo Thesis, e elemento de drenagem, acabamento cromado. Inclusive jogo de fixação e silicone para rejuntamento.
Inclui: Marcação. Colocação e fixação do aparelho. Montagem do elemento de drenagem. Ligação à rede de drenagem. Montagem da torneira. Ligação às redes de água fria e quente. Verificação do seu correto funcionamento. Vedação de juntas.
Critério de medição de projeto: Número de unidades previstas, segundo documentação gráfica de Projeto.
Critério de quantitativos de obra: Medir-se-á o número de unidades realmente colocadas segundo especificações de Projeto.

| Código | Un | Descrição | Rendimento | Preço | Importância |
|---|---|---|---|---|---|
| mt30lpr060a | Un | Lavatório de porcelana sanitária, mural, modelo Diverta "ROCA", cor Blanco, de 750x440 mm, com jogo de fixação. (material) | 1.000 | 961.31 | 961.31 |
| mt31gmo101a | Un | Torneira monocomando de prateleira para lavatório, com cartucho cerâmico e limitador de vazão a 6 l/min, acabamento cromado, modelo Thesis "ROCA", com fixador de corrente e ligações de alimentação flexíveis. (material) | 1.000 | 774.64 | 774.64 |
| mt36www005d | Un | Acoplamento à parede incorporado com plafon, ABS, série B, acabamento cromado, para escoamento de águas residuais (a baixa e alta temperatura) no interior dos edifícios, ligação mista de 1 1/4"x40 mm de diâmetro, com válvula de drenagem. (material) | 1.000 | 167.47 | 167.47 |
| mt30lla010 | Un | Válvula de secionamento de 1/2", para lavatório ou bidê, acabamento cromado. (material) | 2.000 | 60.66 | 121.32 |
| mt30www005 | Un | Cartucho de 300 ml de silicone ácida monocomponente, fungicida, para vedação de juntas em ambientes úmidos. (material) | 0.012 | 22.39 | 0.27 |
| op00tal010 |  | Furadeira. | 1.000 | 0.00 | 0.00 |
| op00mar010 |  | Martelo. | 1.000 | 0.00 | 0.00 |
| op00ato010 |  | Parafusadeira. | 1.000 | 0.00 | 0.00 |
| mo008 | h | Encanador. (mão de obra) | 1.306 | 40.91 | 53.43 |
| % | % | Custos diretos complementares | 2 % | 2078.44 | 41.57 |
|  |  | Custos diretos |  |  | 2120.01 |
