# Placa de cocção mista série Cristal para bancada, com superfície de vidro temperado

- Propriedade do ficheiro: CYPE INGENIEROS, S.A.
- Formato: FIEBDC-3/2002
- Âmbito geográfico: Brasil
- Moeda: BRL
- Custos indiretos: 3.00 %
- Despesas gerais: 13.00 %
- Lucro: 6.00 %
- IVA: 17.00 %

## S Sinalização e equipamento

### SC Cozinhas/Galerias

#### SCE Eletrodomésticos

**SCE030** Un Placa de cocção mista série Cristal para bancada, com superfície de vidro temperado.
Placa de cocção mista série Cristal para bancada, com superfície de vidro temperado. Inclusive enchimento da junta perimetral desta com a bancada. Totalmente montada, instalada, ligada e verificada.
Inclui: Marcação através de molde. Fixação em paramento com elementos de ancoragem. Colocação do aparelho. Vedação de juntas. Ligação à rede elétrica.
Critério de medição de projeto: Número de unidades previstas, segundo documentação gráfica de Projeto.
Critério de quantitativos de obra: Medir-se-á o número de unidades realmente colocadas segundo especificações de Projeto.

| Código | Un | Descrição | Rendimento | Preço | Importância |
|---|---|---|---|---|---|
| mt32pxs015a | Un | Placa de cocção a gás (butano/propano ou natural) e eletricidade, com superfície de vidro temperado. (material) | 1.000 | 518.54 | 518.54 |
| mt32war010 | kg | Vedante elástico de poliuretano monocomponente para juntas. (material) | 0.200 | 26.46 | 5.29 |
| mo003 | h | Eletricista. (mão de obra) | 0.729 | 25.85 | 18.84 |
| mo102 | h | Ajudante de eletricista. (mão de obra) | 0.729 | 19.79 | 14.43 |
| % | % | Custos diretos complementares | 2 % | 557.10 | 11.14 |
|  |  | Custos diretos |  |  | 568.24 |
