# Secador de mãos elétrico, potência calorífica de 1930 W, vazão de ar de 40 l/s, carcaça de aço inoxidável AISI 304 com acabamento brilho, botão pulsador com 35 segundos de temporização

- Propriedade do ficheiro: CYPE INGENIEROS, S.A.
- Formato: FIEBDC-3/2002
- Âmbito geográfico: Brasil
- Custos indiretos: 3.00 %
- Despesas gerais: 13.00 %
- Lucro: 6.00 %
- IVA: 17.00 %

## S Sinalização e equipamento

### SM Banheiros

#### SMA Acessórios

**SMA010** Un Secador de mãos elétrico, potência calorífica de 1930 W, vazão de ar de 40 l/s, carcaça de aço inoxidável AISI 304 com acabamento brilho, botão pulsador com 35 segundos de temporização.
Fornecimento e instalação de secador de mãos elétrico, potência calorífica de 1930 W, vazão de ar de 40 l/s, carcaça de aço inoxidável AISI 304 com acabamento brilho, botão pulsador com 35 segundos de temporização, interior fabricado em policarbonato cinzento, de 300x225x160 mm, com duplo isolamento elétrico (classe II). Totalmente montado.
Inclui: Marcação no paramento da localização do acessório. Colocação e fixação dos acessórios de suporte.
Critério de medição de projeto: Número de unidades previstas, segundo documentação gráfica de Projeto.
Critério de quantitativos de obra: Medir-se-á o número de unidades realmente colocadas segundo especificações de Projeto.

| Código | Un | Descrição | Rendimento | Preço | Importância |
|---|---|---|---|---|---|
| mt31abj015a | Un | Secador de mãos elétrico, potência calorífica de 1930 W, vazão de ar de 40 l/s, carcaça de aço inoxidável AISI 304 com acabamento brilho, botão pulsador com 35 segundos de temporização, interior fabricado em policarbonato cinzento, de 300x225x160 mm, com duplo isolamento elétrico (classe II). (material) | 1.000 | 246.59 | 246.59 |
| op00ato010 |  | Parafusadeira. | 1.000 | 0.00 | 0.00 |
| op00tal010 |  | Furadeira. | 1.000 | 0.00 | 0.00 |
| mo105 | h | Ajudante de encanador. (mão de obra) | 0.291 | 3.83 | 1.11 |
| % | % | Custos diretos complementares | 2 % | 247.70 | 4.95 |
|  |  | Custos diretos |  |  | 252.65 |
