# Lixeira para pensos higiénicos, de 50 litros de capacidade, de polipropileno branco e aço inoxidável AISI 304

- Propriedade do ficheiro: CYPE INGENIEROS, S.A.
- Formato: FIEBDC-3/2002
- Âmbito geográfico: Brasil
- Custos indiretos: 3.00 %
- Despesas gerais: 13.00 %
- Lucro: 6.00 %
- IVA: 17.00 %

## S Sinalização e equipamento

### SM Banheiros

#### SMA Acessórios

**SMA030** Un Lixeira para pensos higiénicos, de 50 litros de capacidade, de polipropileno branco e aço inoxidável AISI 304.
Fornecimento de lixeira para pensos higiénicos, de 50 litros de capacidade, de polipropileno branco e aço inoxidável AISI 304, de 680x340x220 mm.
Critério de medição de projeto: Número de unidades previstas, segundo documentação gráfica de Projeto.
Critério de quantitativos de obra: Medir-se-á o número de unidades realmente colocadas segundo especificações de Projeto.

| Código | Un | Descrição | Rendimento | Preço | Importância |
|---|---|---|---|---|---|
| mt31abj185a | Un | Lixeira para pensos higiénicos, de 50 litros de capacidade, de polipropileno branco e aço inoxidável AISI 304, de 680x340x220 mm. (material) | 1.000 | 65.72 | 65.72 |
| mo105 | h | Ajudante de encanador. (mão de obra) | 0.058 | 3.83 | 0.22 |
| % | % | Custos diretos complementares | 2 % | 65.94 | 1.32 |
|  |  | Custos diretos |  |  | 67.26 |
