# Assento para deficientes, reabilitação e idosos, colocado na parede, abatível, de aço inoxidável AISI 304, acabamento brilho

- Propriedade do ficheiro: CYPE INGENIEROS, S.A.
- Formato: FIEBDC-3/2002
- Âmbito geográfico: Brasil
- Custos indiretos: 3.00 %
- Despesas gerais: 13.00 %
- Lucro: 6.00 %
- IVA: 17.00 %

## S Sinalização e equipamento

### SM Banheiros

#### SMA Acessórios

**SMA036** Un Assento para deficientes, reabilitação e idosos, colocado na parede, abatível, de aço inoxidável AISI 304, acabamento brilho.
Fornecimento e colocação de assento para deficientes, reabilitação e idosos, colocado na parede, abatível, de aço inoxidável AISI 304, acabamento brilho, de dimensões totais 420x420 mm, nivelado e fixado ao suporte com as fixações fornecidas pelo fabricante. Totalmente montado.
Inclui: Implantação e traçado no paramento da localização do assento. Colocação, nivelamento e fixação dos elementos de suporte. Limpeza do elemento.
Critério de medição de projeto: Número de unidades previstas, segundo documentação gráfica de Projeto.
Critério de quantitativos de obra: Medir-se-á o número de unidades realmente colocadas segundo especificações de Projeto.

| Código | Un | Descrição | Rendimento | Preço | Importância |
|---|---|---|---|---|---|
| mt31abn252a | Un | Assento para deficientes, reabilitação e idosos, colocado na parede, abatível, de aço inoxidável AISI 304, acabamento brilho, de dimensões totais 420x420 mm, inclusive fixações de aço inoxidável. (material) | 1.000 | 312.56 | 312.56 |
| op00ato010 |  | Parafusadeira. | 1.000 | 0.00 | 0.00 |
| op00tal010 |  | Furadeira. | 1.000 | 0.00 | 0.00 |
| mo105 | h | Ajudante de encanador. (mão de obra) | 0.350 | 3.83 | 1.34 |
| % | % | Custos diretos complementares | 2 % | 313.90 | 6.28 |
|  |  | Custos diretos |  |  | 320.18 |
