# Registo de banheira, de 210x260 mm

- Propriedade do ficheiro: CYPE INGENIEROS, S.A.
- Formato: FIEBDC-3/2002
- Âmbito geográfico: Brasil
- Custos indiretos: 3.00 %
- Despesas gerais: 13.00 %
- Lucro: 6.00 %
- IVA: 17.00 %

## S Sinalização e equipamento

### SM Banheiros

#### SMS Aparelhos sanitários

**SMS020** Un Registo de banheira, de 210x260 mm.
Fornecimento e colocação de registo de banheira, de 210x260 mm, formado por marco e tampa, sobre a parede de apoio da banheira. Incluindo material adesivo para fixação do marco do registo da abertura. Totalmente montado e preparado para assentar o revestimento correspondente (não incluído neste item).
Inclui: Marcação. Fixação do marco. Colocação do registo.
Critério de medição de projeto: Número de unidades previstas, segundo documentação gráfica de Projeto.
Critério de quantitativos de obra: Medir-se-á o número de unidades realmente colocadas segundo especificações de Projeto.

| Código | Un | Descrição | Rendimento | Preço | Importância |
|---|---|---|---|---|---|
| mt30rbj020a | Un | Registo de banheira, de 210x260 mm, formado por marco e tampa. (material) | 1.000 | 30.95 | 30.95 |
| mo019 | h | Oficial de 1ª pedreiro. (mão de obra) | 0.579 | 6.19 | 3.58 |
| % | % | Custos diretos complementares | 2 % | 34.53 | 0.69 |
|  |  | Custos diretos |  |  | 35.22 |
