# Equipamento desportivo para campo de paddle

- Propriedade do ficheiro: CYPE INGENIEROS, S.A.
- Formato: FIEBDC-3/2002
- Âmbito geográfico: Brasil
- Custos indiretos: 3.00 %
- Despesas gerais: 13.00 %
- Lucro: 6.00 %
- IVA: 17.00 %

## U Urbanização interna do lote

### UD Quadras esportivas

#### UDE Equipamentos

**UDE010** Un Equipamento desportivo para campo de paddle.
Fornecimento e colocação de equipamento desportivo para campo de paddle, formado por rede de nylon reforçado, postes de apoio e acessórios regulamentares, segundo normativa federativa. Inclusive ancoragens de piso para postes de tubo de alumínio de 93 mm de diâmetro e 420 mm de comprimento, com tampa, fixos a cubo de concreto C20 classe de agressividade ambiental I e tipo de ambiente rural, brita 1, consistência S50 de 50x50x40 cm. Totalmente montado.
Inclui: Marcação. Preparação das ancoragens. Colocação do equipamento.
Critério de medição de projeto: Número de unidades previstas, segundo documentação gráfica de Projeto.
Critério de quantitativos de obra: Medir-se-á o número de unidades realmente executadas segundo especificações de Projeto.

| Código | Un | Descrição | Rendimento | Preço | Importância |
|---|---|---|---|---|---|
| mt10hmf060ana | m³ | Concreto simples C20 classe de agressividade ambiental I e tipo de ambiente rural, brita 1, consistência S50, dosado em central, segundo ABNT NBR 8953. (material) | 0.300 | 95.13 | 28.54 |
| mt47ede011b | Un | Bainha de alumínio para ancoragem no solo de poste de paddle, em tubo de 93 mm de diâmetro e 420 mm de comprimento, com tampa. (material) | 2.000 | 43.14 | 86.28 |
| mt47ede010b | Un | Equipamento desportivo para campo de paddle, composto de rede de nylon reforçado, postes de apoio e acessórios regulamentares, segundo norma federativa. (material) | 2.000 | 734.16 | 1468.32 |
| au00auh040 |  | Vibrador de concreto, elétrico. | 1.000 | 0.00 | 0.00 |
| mo040 | h | Oficial de 1ª de construção civil. (mão de obra) | 4.617 | 6.19 | 28.58 |
| mo085 | h | Ajudante de pedreiro civil. (mão de obra) | 4.617 | 3.83 | 17.68 |
| % | % | Custos diretos complementares | 2 % | 1629.40 | 32.59 |
|  |  | Custos diretos |  |  | 1661.99 |
