# Equipamento desportivo para campo de pelota basca

- Propriedade do ficheiro: CYPE INGENIEROS, S.A.
- Formato: FIEBDC-3/2002
- Âmbito geográfico: Brasil
- Custos indiretos: 3.00 %
- Despesas gerais: 13.00 %
- Lucro: 6.00 %
- IVA: 17.00 %

## U Urbanização interna do lote

### UD Quadras esportivas

#### UDE Equipamentos

**UDE010** Un Equipamento desportivo para campo de pelota basca.
Fornecimento e colocação de equipamento desportivo para campo de pelota basca, formado por linha de falta formada por barra metálica e acessórios regulamentares, segundo normativa federativa. Totalmente montado.
Inclui: Marcação. Colocação do equipamento.
Critério de medição de projeto: Número de unidades previstas, segundo documentação gráfica de Projeto.
Critério de quantitativos de obra: Medir-se-á o número de unidades realmente executadas segundo especificações de Projeto.

| Código | Un | Descrição | Rendimento | Preço | Importância |
|---|---|---|---|---|---|
| mt47ede010c | Un | Equipamento desportivo para campo de pelota basca, composto de linha de falta com barra metálica e acessórios regulamentares, segundo norma federativa. (material) | 2.000 | 160.22 | 320.44 |
| mo040 | h | Oficial de 1ª de construção civil. (mão de obra) | 1.154 | 6.19 | 7.14 |
| mo085 | h | Ajudante de pedreiro civil. (mão de obra) | 1.154 | 3.83 | 4.42 |
| % | % | Custos diretos complementares | 2 % | 332.00 | 6.64 |
|  |  | Custos diretos |  |  | 338.64 |
