# Caixa de ligação elétrica, pré-fabricada de concreto, sem fundo, visitável, de 54x54x50 cm de medidas interiores, com marco de chapa galvanizada e tampa de concreto armado aligeirado, de 63,5x62,5 cm

- Propriedade do ficheiro: CYPE INGENIEROS, S.A.
- Formato: FIEBDC-3/2002
- Âmbito geográfico: Brasil
- Custos indiretos: 3.00 %
- Despesas gerais: 13.00 %
- Lucro: 6.00 %
- IVA: 17.00 %

## U Urbanização interna do lote

### UI Iluminacão exterior

#### UIA Caixas

**UIA010** Un Caixa de ligação elétrica, pré-fabricada de concreto, sem fundo, visitável, de 54x54x50 cm de medidas interiores, com marco de chapa galvanizada e tampa de concreto armado aligeirado, de 63,5x62,5 cm.
Fornecimento e montagem de caixa de ligação elétrica, pré-fabricada de concreto, sem fundo, visitável, de 54x54x50 cm de medidas interiores, com paredes rebaixadas para a entrada de tubos, capaz de suportar uma carga de 400 kN, com marco de chapa galvanizada e tampa de concreto armado aligeirado, de 63,5x62,5 cm, para caixa de ligação elétrica, capaz de suportar uma carga de 125 kN. Inclusive ligações de tubos e arremates. Completamente acabada, sem incluir a escavação nem o enchimento do tardoz.
Inclui: Marcação da caixa. Eliminação das terras soltas do fundo da escavação. Colocação da caixa pré-fabricada. Execução de aberturas para ligação de tubos. Ligação dos tubos à caixa. Colocação da tampa e dos acessórios.
Critério de medição de projeto: Número de unidades previstas, segundo documentação gráfica de Projeto.
Critério de quantitativos de obra: Medir-se-á o número de unidades realmente executadas segundo especificações de Projeto.

| Código | Un | Descrição | Rendimento | Preço | Importância |
|---|---|---|---|---|---|
| mt35arg100d | Un | Caixa de ligação elétrica, pré-fabricada de concreto, sem fundo, visitável, de 54x54x50 cm de medidas interiores, com paredes rebaixadas para a entrada de tubos, capaz de suportar uma carga de 400 kN. (material) | 1.000 | 24.29 | 24.29 |
| mt35arg105c | Un | Marco de chapa galvanizada e tampa de concreto armado aligeirado, de 63,5x62,5 cm, para caixa de ligação elétrica, capaz de suportar uma carga de 125 kN. (material) | 1.000 | 40.02 | 40.02 |
| mo041 | h | Oficial de obras de construção civil. (mão de obra) | 0.560 | 18.71 | 10.48 |
| mo087 | h | Ajudante de obras de construção civil. (mão de obra) | 0.582 | 14.77 | 8.60 |
| % | % | Custos diretos complementares | 2 % | 83.39 | 1.67 |
|  |  | Custos diretos |  |  | 85.06 |
