# Complemento do sistema de pavimentação exterior CIVIS'AGORA "TAU CERÁMICA"

- Propriedade do ficheiro: CYPE INGENIEROS, S.A.
- Formato: FIEBDC-3/2002
- Âmbito geográfico: Brasil
- Custos indiretos: 3.00 %
- Despesas gerais: 13.00 %
- Lucro: 6.00 %
- IVA: 17.00 %

## U Urbanização interna do lote

### UM Mobiliário urbano

#### UMG Parques infantis

**UMG110** Un Complemento do sistema de pavimentação exterior CIVIS'AGORA "TAU CERÁMICA", para integrar no piso, cujo desenho imita um jogo para crianças de 5 pares, formados por um desenho e a sua silhueta monocor associada, orientado para reforçar o conhecimento das formas e a sua associação, premiando a resposta correta através de som, formado por 18 m² de piso de ladrilhos de grés porcelânico, série CIVIS'AGORA, 10 ladrilhos série Urban Unik Sens, com sensores eletrônicos incorporados e uma unidade de controle Civis Play Duo Centro Control, com placa eletrônica incorporada; inclusive módulo de controle e fonte de alimentação, tudo assente com cimento cola melhorado, C2 TE S1, com deslizamento reduzido e tempo de colocação ampliado T200 Flex-Porcelánico "TAU CERÁMICA", enchimento de juntas com argamassa técnica colorida, C G2, Line-Fix "TAU CERÁMICA", para enchimento de juntas de ladrilhos cerâmicos, com junta de entre 3 e 15 mm e limpeza final com limpador químico Desin-Cer "TAU CERÁMICA".
Fornecimento e colocação de complemento do sistema de pavimentação exterior CIVIS'AGORA "TAU CERÁMICA", para integrar no piso, cujo desenho imita um jogo para crianças de 5 pares, formados por um desenho e a sua silhueta monocor associada, orientado para reforçar o conhecimento das formas e a sua associação, premiando a resposta correta através de som, formado por 18 m² de piso de ladrilhos de grés porcelânico, série CIVIS'AGORA "TAU CERÁMICA", com coeficiente de absorção de água E<5%, de 40x40 cm, 15 mm de espessura, com acabamento em relevo Toe Clearance e desenho estrutural Strongrib, no reverso do ladrilho; carga de ruptura maior que 5 kN, segundo ISO 10545-4; resistente à geada; resistente a agentes químicos, segundo ISO 10545-13; resistente às manchas, segundo ISO 10545-14, 10 ladrilhos série Urban Unik Sens, com sensores eletrônicos incorporados e uma unidade de controle Civis Play Duo Centro Control, com placa eletrônica incorporada; inclusive módulo de controle e fonte de alimentação, tudo assente com cimento cola melhorado, C2 TE S1, com deslizamento reduzido e tempo de colocação ampliado T200 Flex-Porcelánico "TAU CERÁMICA", enchimento de juntas com argamassa técnica colorida, C G2, Line-Fix "TAU CERÁMICA", para enchimento de juntas de ladrilhos cerâmicos, com junta de entre 3 e 15 mm e limpeza final com limpador químico Desin-Cer "TAU CERÁMICA". Totalmente montado e ligado.
Inclui: Colocação das peças com cimento cola. Enchimento das juntas. Ligação elétrica. Limpeza final.
Critério de medição de projeto: Número de unidades previstas, segundo documentação gráfica de Projeto.
Critério de quantitativos de obra: Medir-se-á o número de unidades realmente colocadas segundo especificações de Projeto.

| Código | Un | Descrição | Rendimento | Preço | Importância |
|---|---|---|---|---|---|
| mt18bct045c | Un | Complemento Civis Play Duo, para integrar no piso, cujo desenho imita um jogo para crianças de 5 pares, formados por um desenho e a sua silhueta monocor associada, orientado para reforçar o conhecimento das formas e a sua associação, premiando a resposta correta através de som, formado por 18 m² de piso de ladrilhos de grés porcelânico, série CIVIS'AGORA "TAU CERÁMICA", com coeficiente de absorção de água E<5%, de 40x40 cm, 15 mm de espessura, com acabamento em relevo Toe Clearance e desenho estrutural Strongrib, no reverso do ladrilho; carga de ruptura maior que 5 kN, segundo ISO 10545-4; resistente à geada; resistente a agentes químicos, segundo ISO 10545-13; resistente às manchas, segundo ISO 10545-14, 10 ladrilhos série Urban Unik Sens, com sensores eletrônicos incorporados e uma unidade de controle Civis Play Duo Centro Control, com placa eletrônica incorporada; inclusive módulo de controle e fonte de alimentação. (material) | 1.000 | 2868.21 | 2868.21 |
| mt09mtc010j | kg | Cimento cola melhorado, C2 TE S1, com deslizamento reduzido e tempo de colocação ampliado T200 Flex-Porcelánico, "TAU CERÁMICA", para a colocação em camada fina do pavimentos e revestimentos de material cerâmico em interiores e exteriores, composto por cimentos de alta resistência, inertes selecionados e alto conteúdo de resinas sintéticas. (material) | 117.600 | 0.34 | 39.98 |
| mt09mtc020a | kg | Argamassa técnica colorida, C G2, Line-Fix "TAU CERÁMICA", para enchimento de juntas de ladrilhos cerâmicos, com junta de entre 3 e 15 mm, "TAU CERÁMICA". (material) | 49.000 | 0.55 | 26.95 |
| mt09mtc100 | l | Limpador químico Desin-Cer Ext "TAU CERÁMICA", desencrustante de restos de cimento sobre qualquer superfície. (material) | 1.960 | 0.72 | 1.41 |
| mo041 | h | Oficial de 1ª de construção civil. (mão de obra) | 7.597 | 4.22 | 32.06 |
| mo087 | h | Ajudante de pedreiro civil. (mão de obra) | 7.597 | 3.11 | 23.63 |
| mo003 | h | Oficial de 1ª eletricista. (mão de obra) | 2.818 | 4.37 | 12.31 |
| mo102 | h | Ajudante de eletricista. (mão de obra) | 2.818 | 3.10 | 8.74 |
| % | % | Custos diretos complementares | 2 % | 3013.29 | 60.27 |
|  |  | Custos diretos |  |  | 3073.56 |
