# Escada com corrimões de aço inoxidável em piscinas

- Propriedade do ficheiro: CYPE INGENIEROS, S.A.
- Formato: FIEBDC-3/2002
- Âmbito geográfico: Brasil
- Custos indiretos: 3.00 %
- Despesas gerais: 13.00 %
- Lucro: 6.00 %
- IVA: 17.00 %

## U Urbanização interna do lote

### UP Piscinas

#### UPE Equipamentos

**UPE010** Un Escada com corrimões de aço inoxidável em piscinas.
Fornecimento e colocação de escada para saída de piscina executada com tubo de 43 mm de diâmetro de aço inoxidável AISI-304 acabamento polido brilhante, com 2 degraus estampados anti-deslizantes e corrimão assimétrico, barras metálicas de fixação, juntas elásticas, tacos de fixação, parafusos e embelezadores. Inclusive parte proporcional de ligação à aterramento independente com placa de aço galvanizado, cabo de cobre de 35 mm², uniões através de solda aluminotérmica, caixa de verificação e ponte de prova. Totalmente montada e verificada.
Inclui: Montagem do ponto de ligação à terra. Colocação e fixação de acessórios e peças especiais.
Critério de medição de projeto: Número de unidades previstas, segundo documentação gráfica de Projeto.
Critério de quantitativos de obra: Medir-se-á o número de unidades realmente executadas segundo especificações de Projeto.

| Código | Un | Descrição | Rendimento | Preço | Importância |
|---|---|---|---|---|---|
| mt35ttc010b | m | Condutor de cobre nu, de 35 mm². (material) | 6.000 | 3.21 | 19.26 |
| mt35tte030a | Un | Placa de aço galvanizado para aterramento, de 500x500x3 mm, com borne de ligação. (material) | 1.000 | 37.16 | 37.16 |
| mt47pep010b | Un | Escada para saída de piscina realizada com tubo de 43 mm de diâmetro de aço inoxidável AISI-304, acabamento polido brilhante, com 2 degraus e corrimão assimétrico, inclusive barras metálicas de fixação, juntas elásticas, buchas de ancoragem, parafusos e embelezadores. (material) | 1.000 | 133.46 | 133.46 |
| mt09moe040 | Un | Argamassa expansiva. (material) | 2.000 | 2.34 | 4.68 |
| mt35www020 | Un | Material auxiliar para instalações de aterramento. (material) | 2.000 | 1.31 | 2.62 |
| mo003 | h | Oficial de 1ª eletricista. (mão de obra) | 1.354 | 4.37 | 5.92 |
| mo102 | h | Ajudante de eletricista. (mão de obra) | 1.354 | 3.10 | 4.20 |
| mo041 | h | Oficial de 1ª de construção civil. (mão de obra) | 2.257 | 4.22 | 9.52 |
| mo087 | h | Ajudante de pedreiro civil. (mão de obra) | 2.257 | 3.11 | 7.02 |
| % | % | Custos diretos complementares | 2 % | 223.84 | 4.48 |
|  |  | Custos diretos |  |  | 228.32 |
