# Projetor de luz branca, de plástico, de cor branca, com marco metálico, de 18 W de potência, 252 led, alimentação a 12 Vcc, proteção IP675, para piscina de tanque de concreto

- Propriedade do ficheiro: CYPE INGENIEROS, S.A.
- Formato: FIEBDC-3/2002
- Âmbito geográfico: Brasil
- Moeda: BRL
- Custos indiretos: 3.00 %
- Despesas gerais: 13.00 %
- Lucro: 6.00 %
- IVA: 17.00 %

## U Urbanização interna do lote

### UP Piscinas

#### UPI Iluminação

**UPI020** Un Projetor de luz branca, de plástico, de cor branca, com marco metálico, de 18 W de potência, 252 led, alimentação a 12 Vcc, proteção IP675, para piscina de tanque de concreto.
Projetor de luz branca, de plástico, de cor branca, com marco metálico, de 18 W de potência, 252 led, alimentação a 12 Vcc, proteção IP675, para piscina de tanque de concreto, com fixação através de cruz, buchas e parafusos. Inclusive acessórios, ganchos e material auxiliar. Totalmente montado, ligado e verificado.
Inclui: Marcação. Montagem e fixação. Ligação.
Critério de medição de projeto: Número de unidades previstas, segundo documentação gráfica de Projeto.
Critério de quantitativos de obra: Medir-se-á o número de unidades realmente executadas segundo especificações de Projeto.

| Código | Un | Descrição | Rendimento | Preço | Importância |
|---|---|---|---|---|---|
| mt47pil020vb | Un | Projetor de luz branca, de plástico, de cor branca, com marco metálico, de 18 W de potência, 252 led, alimentação a 12 Vcc, proteção IP675, para piscina de tanque de concreto, com fixação através de cruz, buchas e parafusos. (material) | 1.000 | 777.71 | 777.71 |
| mt34www011 | Un | Material auxiliar para instalação de dispositivo de iluminação. (material) | 1.000 | 3.79 | 3.79 |
| mo003 | h | Eletricista. (mão de obra) | 0.416 | 25.85 | 10.75 |
| mo102 | h | Ajudante de eletricista. (mão de obra) | 0.416 | 19.79 | 8.23 |
| % | % | Custos diretos complementares | 2 % | 800.48 | 16.01 |
|  |  | Custos diretos |  |  | 816.49 |
