# Revestimento de ladrilho de grés cor preto, acabamento esmaltado liso, de 24,5x12x9 mm, em tanques de piscina

- Propriedade do ficheiro: CYPE INGENIEROS, S.A.
- Formato: FIEBDC-3/2002
- Âmbito geográfico: Brasil
- Custos indiretos: 3.00 %
- Despesas gerais: 13.00 %
- Lucro: 6.00 %
- IVA: 17.00 %

## U Urbanização interna do lote

### UP Piscinas

#### UPT Revestimentos cerâmicos

**UPT020** m² Revestimento de ladrilho de grés cor preto, acabamento esmaltado liso, de 24,5x12x9 mm, em tanques de piscina.
Fornecimento e colocação de revestimento de ladrilho de grés cor preto, acabamento esmaltado liso, de 24,5x12x9 mm em pavimentos e paredes de tanques de piscinas, assentes com cimento cola normal, C2 TE, com deslizamento reduzido e tempo de colocação ampliado, cor branca, sobre emboço previamente executado de argamassa de cimento, confeccionada em obra, com aditivo hidrófugo, dosificação 1:3 e rejuntamento com argamassa de rejuntamento de resinas reativas RG, para junta aberta entre 3 e 15 mm. Incluindo parte proporcional de cortes e limpeza final.
Inclui: Limpeza e humidificação do paramento a revestir. Emboço previamente executado do paramento. Colocação de um régua horizontal no início da colocação dos azulejos. Marcação da disposição das peças no paramento para posterior colocação. Colocação das peças utilizando desempenadeira de borracha. Rejuntamento com calda de cimento. Limpeza do paramento.
Critério de medição de projeto: Superfície medida segundo documentação gráfica de Projeto.
Critério de quantitativos de obra: Medir-se-á a superfície realmente executada segundo especificações de Projeto.

| Código | Un | Descrição | Rendimento | Preço | Importância |
|---|---|---|---|---|---|
| mt18bdk010aJ | m² | Ladrilho de grés cor preto, acabamento esmaltado liso, de 24,5x12x9 mm. (material) | 1.000 | 9.61 | 9.61 |
| mt08aaa010a | m³ | Água. (material) | 0.006 | 0.82 | 0.00 |
| mt01arg005a | t | Areia de pedreira, para argamassa preparada em obra. (material) | 0.044 | 11.20 | 0.49 |
| mt08cem002 | kg | Cimento cinza em sacos. (material) | 13.500 | 0.14 | 1.89 |
| mt08adt010 | kg | Aditivo hidrófugo para impermeabilização de argamassas ou concretos. (material) | 0.270 | 0.66 | 0.18 |
| mt47pre010 | Un | Material complementar para revestimento de piscinas. (material) | 1.000 | 0.49 | 0.49 |
| mt09mcr021r | kg | Cimento cola melhorado, C2 TE, com deslizamento reduzido e tempo de colocação ampliado, cor branca. (material) | 4.000 | 0.36 | 1.44 |
| mt09mcr080a | kg | Argamassa de rejuntamento de resinas reativas RG, para junta aberta entre 3 e 15 mm. (material) | 0.500 | 5.18 | 2.59 |
| mq06hor010 | h | Betoneira. (equipamento) | 0.021 | 0.91 | 0.02 |
| mo024 | h | Ladrilhista (azulejista). (mão de obra) | 0.729 | 18.71 | 13.64 |
| mo062 | h | Ajudante de ladrilhista (azulejista). (mão de obra) | 0.802 | 14.77 | 11.85 |
| % | % | Custos diretos complementares | 3 % | 42.20 | 1.27 |
|  |  | Custos diretos |  |  | 43.47 |
