# Peça de esquina para rodapé em ângulo reto, de grés esmaltado, cor marfim de 6,0x6,0 cm, para revestimento de tanques de piscina

- Propriedade do ficheiro: CYPE INGENIEROS, S.A.
- Formato: FIEBDC-3/2002
- Âmbito geográfico: Brasil
- Custos indiretos: 3.00 %
- Despesas gerais: 13.00 %
- Lucro: 6.00 %
- IVA: 17.00 %

## U Urbanização interna do lote

### UP Piscinas

#### UPT Revestimentos cerâmicos

**UPT021** Un Peça de esquina para rodapé em ângulo reto, de grés esmaltado, cor marfim de 6,0x6,0 cm, para revestimento de tanques de piscina.
Fornecimento e colocação de peça de esquina para rodapé em ângulo reto, de grés esmaltado, cor marfim de 6,0x6,0 cm, para revestimento de tanque de piscina, assente com cimento cola normal, C2 TE, com deslizamento reduzido e tempo de colocação ampliado, cor branca, sobre emboço previamente executado de argamassa de cimento M-15 e rejuntamento com argamassa de rejuntamento de resinas reativas RG, para junta aberta entre 3 e 15 mm. Incluindo parte proporcional de cortes e limpeza final.
Inclui: Limpeza e humidificação do paramento a revestir. Emboço previamente executado do paramento. Colocação de um régua horizontal no início da colocação dos azulejos. Marcação da disposição das peças no paramento para posterior colocação. Colocação das peças utilizando desempenadeira de borracha. Rejuntamento com calda de cimento. Limpeza do paramento.
Critério de medição de projeto: Número de unidades previstas, segundo documentação gráfica de Projeto.
Critério de quantitativos de obra: Medir-se-á o número de unidades realmente executadas segundo especificações de Projeto.

| Código | Un | Descrição | Rendimento | Preço | Importância |
|---|---|---|---|---|---|
| mt18ktc020c | Un | Peça de esquina para rodapé em ângulo reto, de grés esmaltado, cor marfim de 6,0x6,0 cm, para revestimento de tanque de piscina. (material) | 1.000 | 2.23 | 2.23 |
| mt09mcr021r | kg | Cimento cola melhorado, C2 TE, com deslizamento reduzido e tempo de colocação ampliado, cor branca. (material) | 0.050 | 0.36 | 0.02 |
| mt09mcr080a | kg | Argamassa de rejuntamento de resinas reativas RG, para junta aberta entre 3 e 15 mm. (material) | 0.001 | 5.18 | 0.01 |
| mo024 | h | Ladrilhista (azulejista). (mão de obra) | 0.073 | 18.71 | 1.37 |
| % | % | Custos diretos complementares | 3 % | 3.63 | 0.11 |
|  |  | Custos diretos |  |  | 3.74 |
