# Lancil pré-fabricado de concreto, 40x20x12 cm, para jardim, sobre base de concreto simples

- Propriedade do ficheiro: CYPE INGENIEROS, S.A.
- Formato: FIEBDC-3/2002
- Âmbito geográfico: Brasil
- Custos indiretos: 3.00 %
- Despesas gerais: 13.00 %
- Lucro: 6.00 %
- IVA: 17.00 %

## U Urbanização interna do lote

### UX Pavimentos exteriores

#### UXB Meios-fios

**UXB010** m Lancil pré-fabricado de concreto, 40x20x12 cm, para jardim, sobre base de concreto simples.
Fornecimento e colocação de peças de lancil pré-fabricado de concreto, 40x20x12 cm, para jardim, com face superior arredondada ou facetada. Tudo realizado sobre piso composto por base de concreto simples C20 classe de agressividade ambiental I e tipo de ambiente rural, brita 1, consistência S50, de 10 cm de espessura, executada segundo caimentos do projeto e colocada sobre solo de fundação, não incluído neste preço. Inclusive parte proporcional de escavação, enchimento de juntas com argamassa de cimento M-5 e limpeza.
Inclui: Marcação de alinhamentos e níveis. Concretagem e espalhamento do concreto. Colocação das peças. Enchimento de juntas com argamassa. Assentamento e nivelamento.
Critério de medição de projeto: Comprimento medido segundo documentação gráfica de Projeto.
Critério de quantitativos de obra: Medir-se-á o comprimento realmente executado segundo especificações de Projeto.

| Código | Un | Descrição | Rendimento | Preço | Importância |
|---|---|---|---|---|---|
| mt10hmf060aha | m³ | Concreto simples C20 classe de agressividade ambiental I e tipo de ambiente rural, brita 1, consistência S50, dosado em central, segundo ABNT NBR 8953. (material) | 0.042 | 95.55 | 4.01 |
| mt09mor010c | m³ | Argamassa de cimento CEM II/B-L 32,5 N tipo M-5, confeccionada em obra com 230 kg/m³ de cimento e uma proporção em volume 1/6. (material) | 0.004 | 118.22 | 0.47 |
| mt18jbh010b | Un | Lancil pré-fabricado de concreto, 40x20x12 cm, para jardim, com face superior arredondada ou facetada. (material) | 2.625 | 3.38 | 8.87 |
| mt09mor010c | m³ | Argamassa de cimento CEM II/B-L 32,5 N tipo M-5, confeccionada em obra com 230 kg/m³ de cimento e uma proporção em volume 1/6. | 0.001 | 118.22 | 0.12 |
| op00amo010 |  | Esmerilhadeira. | 1.000 | 0.00 | 0.00 |
| mo040 | h | Oficial de 1ª de construção civil. (mão de obra) | 0.233 | 6.19 | 1.44 |
| mo085 | h | Ajudante de pedreiro civil. (mão de obra) | 0.233 | 3.83 | 0.89 |
| % | % | Custos diretos complementares | 2 % | 15.80 | 0.32 |
|  |  | Custos diretos |  |  | 16.12 |
