# Lancil cerâmico, 40x20x15 cm, para jardim, sobre base de concreto simples

- Propriedade do ficheiro: CYPE INGENIEROS, S.A.
- Formato: FIEBDC-3/2002
- Âmbito geográfico: Brasil
- Custos indiretos: 3.00 %
- Despesas gerais: 13.00 %
- Lucro: 6.00 %
- IVA: 17.00 %

## U Urbanização interna do lote

### UX Pavimentos exteriores

#### UXB Meios-fios

**UXB010** m Lancil cerâmico, 40x20x15 cm, para jardim, sobre base de concreto simples.
Fornecimento e colocação de peças de lancil cerâmico, 40x20x15 cm, para jardim, com face superior arredondada ou facetada. Tudo realizado sobre piso composto por base de concreto simples C20 classe de agressividade ambiental I e tipo de ambiente rural, brita 1, consistência S50, de 10 cm de espessura, executada segundo caimentos do projeto e colocada sobre solo de fundação, não incluído neste preço. Inclusive parte proporcional de escavação, enchimento de juntas com argamassa de cimento M-5 e limpeza.
Inclui: Marcação de alinhamentos e níveis. Concretagem e espalhamento do concreto. Colocação das peças. Enchimento de juntas com argamassa. Assentamento e nivelamento.
Critério de medição de projeto: Comprimento medido segundo documentação gráfica de Projeto.
Critério de quantitativos de obra: Medir-se-á o comprimento realmente executado segundo especificações de Projeto.

| Código | Un | Descrição | Rendimento | Preço | Importância |
|---|---|---|---|---|---|
| mt10hmf060aha | m³ | Concreto simples C20 classe de agressividade ambiental I e tipo de ambiente rural, brita 1, consistência S50, dosado em central, segundo ABNT NBR 8953. (material) | 0.042 | 95.55 | 4.01 |
| mt09mor010c | m³ | Argamassa de cimento CEM II/B-L 32,5 N tipo M-5, confeccionada em obra com 230 kg/m³ de cimento e uma proporção em volume 1/6. (material) | 0.004 | 118.22 | 0.47 |
| mt18jbc010b | Un | Lancil cerâmico, 40x20x15 cm, para jardim, com face superior arredondada ou facetada. (material) | 2.625 | 3.05 | 8.01 |
| mt09mor010c | m³ | Argamassa de cimento CEM II/B-L 32,5 N tipo M-5, confeccionada em obra com 230 kg/m³ de cimento e uma proporção em volume 1/6. | 0.001 | 118.22 | 0.12 |
| op00amo010 |  | Esmerilhadeira. | 1.000 | 0.00 | 0.00 |
| mo040 | h | Oficial de 1ª de construção civil. (mão de obra) | 0.233 | 6.19 | 1.44 |
| mo085 | h | Ajudante de pedreiro civil. (mão de obra) | 0.233 | 3.83 | 0.89 |
| % | % | Custos diretos complementares | 2 % | 14.94 | 0.30 |
|  |  | Custos diretos |  |  | 15.24 |
