# Piso contínuo liso de 10 mm de espessura

- Propriedade do ficheiro: CYPE INGENIEROS, S.A.
- Formato: FIEBDC-3/2002
- Âmbito geográfico: Brasil
- Custos indiretos: 0.03 %
- Despesas gerais: 13.00 %
- Lucro: 6.00 %
- IVA: 17.00 %

## U Urbanização interna do lote

### UX Pavimentos exteriores

#### UXC Contínuos de concreto

**UXC030** m² Piso contínuo liso de 10 mm de espessura, para exteriores de habitações, urbanizações e espaços públicos com tráfego de pedestres, realizado sobre superfície de concreto (não incluída neste preço), através da aplicação sucessiva de: camada de tinta de fundo tapa-poros e ponte de aderência Weber TP "WEBER CEMARKSA", camada de argamassa autonivelante polimérica para utilização exterior Weber.floor Lex "WEBER CEMARKSA", cor cinzento, e acabamento através de camada de impermeabilização com resina impermeabilizante de altas prestações Weber PU "WEBER CEMARKSA".
Formação de piso contínuo liso de 10 mm de espessura, para exteriores de habitações, urbanizações e espaços públicos com tráfego de pedestres, realizado sobre superfície de concreto (não incluída neste preço), através da aplicação sucessiva de: camada de tinta de fundo tapa-poros e ponte de aderência Weber TP "WEBER CEMARKSA", camada de argamassa autonivelante polimérica para utilização exterior Weber.floor Lex "WEBER CEMARKSA", cor cinzento, composto de cimento cinzento, resina, areia de sílica e aditivos orgânicos e inorgânicos e acabamento através de camada de impermeabilização com resina impermeabilizante de altas prestações Weber PU "WEBER CEMARKSA" prévia eliminação do pó que possa haver na sua superfície. Incluindo parte proporcional de preparação da superfície de suporte, colocação da argamassa autonivelante com bomba em camada contínua, posterior arejamento e alisamento com desempenadeira dentada e/ou passagem de rolo de puas.
Inclui: Preparação e limpeza da superfície suporte. Implantação das juntas e panos de trabalho. Aplicação da camada de tinta de fundo. Aplicação da camada de argamassa. Aplicação da camada de vedante. Limpeza final da superfície acabada.
Critério de medição de projeto: Superfície medida em projeção horizontal, segundo documentação gráfica de Projeto.
Critério de quantitativos de obra: Medir-se-á, em projeção horizontal, a superfície realmente executada segundo especificações de Projeto.

| Código | Un | Descrição | Rendimento | Preço | Importância |
|---|---|---|---|---|---|
| mt10rhg020a | Un | Repercussão, por m² de superfície de concreto, de eliminação por aspiração de pó e outros resíduos. (material) | 1.000 | 0.50 | 0.50 |
| mt09wnc070b | kg | Tinta de fundo tapa-poros e ponte de aderência Weber TP "WEBER CEMARKSA", aplicado para regularizar a porosidade e melhorar a aderência dos suportes porosos com absorção, composto de resina acrílica em dispersão aquosa e aditivos específicos. (material) | 0.200 | 6.89 | 1.38 |
| mt09moc020e | kg | Argamassa autonivelante polimérica para utilização exterior Weber.floor Lex "WEBER CEMARKSA", cor cinzento, composto de cimento cinzento, resina, areia de sílica e aditivos orgânicos e inorgânicos. (material) | 15.000 | 0.87 | 13.05 |
| mt09wnc050 | kg | Resina impermeabilizante de altas prestações Weber PU "WEBER CEMARKSA", aplicada para a cura e vedação de pavimentos contínuos de concreto impresso, composta de polímero uretânico alifático com filtros ultravioletas. (material) | 0.300 | 11.99 | 3.60 |
| mq06pym020 | h | Misturadora-bombeadora para argamassas autonivelantes. (equipamento) | 0.100 | 8.27 | 0.83 |
| mo040 | h | Oficial de 1ª de construção civil. (mão de obra) | 0.116 | 6.19 | 0.72 |
| mo082 | h | Ajudante de oficial de construção civil. (mão de obra) | 0.116 | 3.83 | 0.44 |
| % | % | Custos diretos complementares | 2 % | 20.52 | 0.41 |
|  |  | Custos diretos |  |  | 20.93 |
