# Estabilização mecânica de camada base

- Propriedade do ficheiro: CYPE INGENIEROS, S.A.
- Formato: FIEBDC-3/2002
- Âmbito geográfico: Brasil
- Custos indiretos: 0.03 %
- Despesas gerais: 13.00 %
- Lucro: 6.00 %
- IVA: 17.00 %

## U Urbanização interna do lote

### UX Pavimentos exteriores

#### UXE Camadas base, caminhos e sendeiros

**UXE010** m³ Estabilização mecânica de camada base, com material de empréstimo de 35 a 45 cm de espessura, e compactação do material até alcançar uma densidade seca não inferior à 100% da máxima obtida no ensaio Proctor Modificado.
Estabilização de camada base, através do espalhamento em camadas de material de empréstimo, e posterior compactação com equipamento mecânico, até alcançar uma espessura de 35 a 45 cm e uma densidade seca não inferior a 100% da máxima obtida no ensaio Proctor Modificado, (ensaio não incluído neste item). Incluindo fornecimento de material de empréstimo, carga, transporte e descarga no local de trabalho do material e umedecimento do mesmo.
Inclui: Implantação geral e fixação dos pontos e níveis de referência. Marcação dos bordas da base de aterro. Preparação da superfície de apoio. Carga, transporte e espalhamento por camadas de espessura uniforme. Humidificação ou secagem de cada camada. Compactação por camadas. Escarificação, refinação, reperfilamento e formação de caimentos. Carga a caminhão.
Critério de medição de projeto: Volume medido sobre os perfis dos desenhos topográficos de Projeto, que definem o movimento de terras a realizar em obra.
Critério de quantitativos de obra: Será medido o volume de enchimento sobre os perfis transversais do terreno realmente executados, compactados e terminados segundo especificações de Projeto.

| Código | Un | Descrição | Rendimento | Preço | Importância |
|---|---|---|---|---|---|
| mt01art030d | m³ | Material de entrega, para formação de aterros. (material) | 1.000 | 5.49 | 5.49 |
| mq01pan010b | h | Pá carregadora sobre pneus de 85 CV/1,2 m³. (equipamento) | 0.026 | 35.32 | 0.92 |
| mq04cab010b | h | Caminhão basculante de 10 t de carga, de 200 CV. (equipamento) | 0.039 | 26.72 | 1.04 |
| mq01mot010a | h | Motoniveladora de 135 CV. (equipamento) | 0.015 | 54.92 | 0.82 |
| mq02rov010c | h | Compactador monocilíndrico vibrante auto-propulsado, de 15 t, de 170,95 CV. (equipamento) | 0.046 | 52.22 | 2.40 |
| mq02cia020j | h | Caminhão cisterna, de 8 m³ de capacidade. (equipamento) | 0.017 | 32.50 | 0.55 |
| mo083 | h | Ajudante de oficial de construção civil. (mão de obra) | 0.081 | 3.83 | 0.31 |
| % | % | Custos diretos complementares | 2 % | 11.53 | 0.23 |
|  |  | Custos diretos |  |  | 11.76 |
