# Complemento do sistema de pavimentação exterior CIVIS'AGORA "TAU CERÁMICA"

- Propriedade do ficheiro: CYPE INGENIEROS, S.A.
- Formato: FIEBDC-3/2002
- Âmbito geográfico: Brasil
- Custos indiretos: 3.00 %
- Despesas gerais: 13.00 %
- Lucro: 6.00 %
- IVA: 17.00 %

## U Urbanização interna do lote

### UX Pavimentos exteriores

#### UXG Cerâmicos

**UXG110** Un Complemento do sistema de pavimentação exterior CIVIS'AGORA "TAU CERÁMICA", para tampa de caixa de ramal de ligação, de 40x40 cm, formada por caixilho de aço galvanizado com integração de um ladrilho de grés porcelânico série CIVIS'AGORA "TAU CERÁMICA", cor a escolher, de 40x40 cm e 15 mm de espessura, tudo assente com cimento cola melhorado, C2 FTE S1, com tempo de colocação ampliado T500 Rapid "TAU CERÁMICA", enchimento de juntas com argamassa técnica colorida, C G2, Line-Fix "TAU CERÁMICA", para enchimento de juntas de ladrilhos cerâmicos, com junta de entre 3 e 15 mm e limpeza final com limpador químico Desin-Cer "TAU CERÁMICA".
Fornecimento e colocação de complemento do sistema de pavimentação exterior CIVIS'AGORA "TAU CERÁMICA", para tampa de caixa de ramal de ligação, de 40x40 cm, formada por caixilho de aço galvanizado com integração de um ladrilho de grés porcelânico série CIVIS'AGORA "TAU CERÁMICA", cor a escolher, de 40x40 cm e 15 mm de espessura, tudo assente com cimento cola melhorado, C2 FTE S1, com tempo de colocação ampliado T500 Rapid "TAU CERÁMICA", enchimento de juntas com argamassa técnica colorida, C G2, Line-Fix "TAU CERÁMICA", para enchimento de juntas de ladrilhos cerâmicos, com junta de entre 3 e 15 mm e limpeza final com limpador químico Desin-Cer "TAU CERÁMICA".
Inclui: Colocação das peças com cimento cola. Enchimento das juntas. Limpeza final.
Critério de medição de projeto: Número de unidades previstas, segundo documentação gráfica de Projeto.
Critério de quantitativos de obra: Medir-se-á o número de unidades realmente colocadas segundo especificações de Projeto.

| Código | Un | Descrição | Rendimento | Preço | Importância |
|---|---|---|---|---|---|
| mt18bct040a | Un | Tampa para caixa de ramal de ligação, de 40x40 cm, formada por caixilho de aço galvanizado com integração de ladrilho de grés porcelânico série CIVIS'AGORA "TAU CERÁMICA", em cor a escolher e decoração por gravação através de laser, com coeficiente de absorção de água E<5%, de 40x40 cm, 15 mm de espessura, com acabamento em relevo Toe Clearance e desenho estrutural Strongrib, no reverso do ladrilho; carga de ruptura maior que 5 kN, segundo ISO 10545-4; resistente à geada; resistente a agentes químicos, segundo ISO 10545-13; resistente às manchas, segundo ISO 10545-14. (material) | 1.000 | 175.98 | 175.98 |
| mt09mtc010k | kg | Cimento cola melhorado, C2 FTE S1, com tempo de colocação ampliado T500 Rapid, "TAU CERÁMICA", para a colocação em camada fina do pavimentos e revestimentos de material cerâmico em interiores e exteriores, composto por cimentos de alta resistência, inertes selecionados e alto conteúdo de resinas sintéticas. (material) | 0.960 | 0.40 | 0.38 |
| mt09mtc020d | kg | Argamassa técnica colorida, C G2, Line-Fix "TAU CERÁMICA", para enchimento de juntas de ladrilhos cerâmicos, com junta de entre 3 e 15 mm, "TAU CERÁMICA". (material) | 0.400 | 0.69 | 0.28 |
| mt09mtc100 | l | Limpador químico Desin-Cer Ext "TAU CERÁMICA", desencrustante de restos de cimento sobre qualquer superfície. (material) | 0.016 | 0.72 | 0.01 |
| op00sie030 |  | Serra de disco de diamante, para mesa de trabalho, de corte úmido. | 1.000 | 0.00 | 0.00 |
| mo023 | h | Oficial de 1ª ladrilheiro. (mão de obra) | 0.057 | 4.22 | 0.24 |
| mo061 | h | Ajudante de ladrilheiro. (mão de obra) | 0.057 | 3.11 | 0.18 |
| % | % | Custos diretos complementares | 2 % | 177.07 | 3.54 |
|  |  | Custos diretos |  |  | 180.61 |
