# Piso técnico acessível "BUTECH"

- Propriedade do ficheiro: CYPE INGENIEROS, S.A.
- Formato: FIEBDC-3/2002
- Âmbito geográfico: Brasil
- Custos indiretos: 3.00 %
- Despesas gerais: 13.00 %
- Lucro: 6.00 %
- IVA: 17.00 %

## U Urbanização interna do lote

### UX Pavimentos exteriores

#### UXN Elevados

**UXN030** m² Piso técnico acessível "BUTECH", para exterior, composto por painel autoportante para o sistema de piso técnico acessível "BUTECH", de 443x443 mm e 24 mm de espessura, classificação 2/2/A/2, formado por um suporte base de material porcelânico, de 10,5 mm de espessura, uma camada de acabamento de grés porcelânico Porcelanosa, série Arizona, cor Antracita, acabamento anti-deslizante, "BUTECH", "PORCELANOSA GRUPO", de 443x443 mm e 10,5 mm de espessura, e uma malha de fibra ignífuga colocada entre ambas as peças, aderida com resinas sintéticas, para garantir a rigidez do conjunto, apoiados sobre pés reguláveis de polipropileno com carga mineral, de cor preto, com base redonda, para alturas entre 55 e 75 mm.
Fornecimento e colocação de piso técnico acessível, para exterior, formado por painel autoportante para o sistema de piso técnico acessível "BUTECH", de 443x443 mm e 24 mm de espessura, classificação 2/2/A/2, formado por um suporte base de material porcelânico, de 10,5 mm de espessura, uma camada de acabamento de grés porcelânico Porcelanosa, série Arizona, cor Antracita, acabamento anti-deslizante, "BUTECH", "PORCELANOSA GRUPO", de 443x443 mm e 10,5 mm de espessura, e uma malha de fibra ignífuga colocada entre ambas as peças, aderida com resinas sintéticas, para garantir a rigidez do conjunto, apoiados sobre pés reguláveis de polipropileno com carga mineral, de cor preto, com base redonda, para alturas entre 55 e 75 mm, fixados à superfície de apoio com massa. Incluindo parte proporcional de preparação da superfície de apoio dos pedestais através de aspiração e limpeza de entulho, implantação e fixação dos pedestais ao piso com pasta de poliuretano P-404 "BUTECH" aplicada com pistola. Totalmente montado.
Inclui: Implantação dos eixos dos pedestais e marcação de níveis. Colocação, nivelação e fixação de pedestais. Colocação e fixação dos painéis.
Critério de medição de projeto: Superfície útil, medida segundo documentação gráfica de Projeto. Não foi incrementada a medição por perdas, uma vez que na composição se considerou 5% a mais.
Critério de quantitativos de obra: Medir-se-á a superfície realmente executada segundo especificações de Projeto.

| Código | Un | Descrição | Rendimento | Preço | Importância |
|---|---|---|---|---|---|
| mt12pct030aa | Un | Pé regulável de polipropileno com carga mineral, de cor preto, com base redonda, para alturas entre 55 e 75 mm. (material) | 6.000 | 3.88 | 23.28 |
| mt12sbs100 | Un | Cartucho de 310 cm³ de pasta de poliuretano P-404 "BUTECH". (material) | 0.540 | 3.41 | 1.84 |
| mt12sbs020aaad | m² | Painel autoportante para o sistema de piso técnico acessível "BUTECH", de 443x443 mm e 24 mm de espessura, classificação 2/2/A/2, formado por um suporte base de material porcelânico, de 10,5 mm de espessura, uma camada de acabamento de grés porcelânico Porcelanosa, série Arizona, cor Antracita, acabamento anti-deslizante, "BUTECH", "PORCELANOSA GRUPO", de 443x443 mm e 10,5 mm de espessura, e uma malha de fibra ignífuga colocada entre ambas as peças, aderida com resinas sintéticas, para garantir a rigidez do conjunto. (material) | 1.050 | 49.93 | 52.43 |
| mo011 | h | Oficial de 1ª montador. (mão de obra) | 0.398 | 4.37 | 1.74 |
| mo080 | h | Ajudante de montador. (mão de obra) | 0.398 | 3.11 | 1.24 |
| % | % | Custos diretos complementares | 2 % | 80.53 | 1.61 |
|  |  | Custos diretos |  |  | 82.14 |
