# Perímetro para pavimento de segurança

- Propriedade do ficheiro: CYPE INGENIEROS, S.A.
- Formato: FIEBDC-3/2002
- Âmbito geográfico: Brasil
- Custos indiretos: 3.00 %
- Despesas gerais: 13.00 %
- Lucro: 6.00 %
- IVA: 16.00 %

## U Urbanização interna do lote

### UX Pavimentos externos

#### UXS Pavimentos sintéticos

**UXS031** m Perímetro para pavimento de segurança, realizado com ladrilho elástico de segurança e proteção contra quedas, de borracha, com o bordo biselado, cor preto, de 1000x250x60 mm, colado à base com cola especial de poliuretano bicomponente.
Inclui: Marcação. Colocação dos ladrilhos.

| Código | Un | Descrição | Rendimento | Preço | Importância |
|---|---|---|---|---|---|
| mt47adc412m | m² | Ladrilho elástico de segurança e proteção contra quedas, com o bordo biselado, cor preto, de 1000x250x60 mm, composta por resinas de poliuretano, borracha reciclada triturada e pigmentos. (material) | 1.000 | 13.08 | 13.08 |
| mt47adc110b | kg | Cola especial de poliuretano bicomponente. (material) | 0.250 | 7.04 | 1.76 |
| mo039 | h | Oficial de 1ª de construção civil. (mão de obra) | 0.093 | 5.63 | 0.52 |
| mo082 | h | Ajudante de oficial de construção civil. (mão de obra) | 0.093 | 3.49 | 0.32 |
| % | % | Custos diretos complementares | 2 % | 15.68 | 0.31 |
|  |  | Custos diretos |  |  | 15.99 |
