# Ensaio sobre uma amostra de cal, com determinação de: finura de moagem, princípio e fim de pega e resistência à compressão

- Propriedade do ficheiro: CYPE INGENIEROS, S.A.
- Formato: FIEBDC-3/2002
- Âmbito geográfico: Brasil
- Moeda: BRL
- Custos indiretos: 3.00 %
- Despesas gerais: 13.00 %
- Lucro: 6.00 %
- IVA: 17.00 %

## X Controle de qualidade e ensaios

### XA Argamassas, gessos, cais, escaiolas e cimentos

#### XAC Cais

**XAC010** Un Ensaio sobre uma amostra de cal, com determinação de: finura de moagem, princípio e fim de pega e resistência à compressão.
Ensaios a realizar em laboratório acreditado na área técnica correspondente, sobre uma amostra de cal, recolhida em obra, para a determinação das seguintes características: finura de moagem, princípio e fim de pega e resistência à compressão. Incluindo deslocamento à obra e relatório de resultados.
Inclui: Deslocamento à obra. Coleta de amostras. Realização dos ensaios. Redação de relatório dos resultados dos ensaios realizados.
Critério de medição de projeto: Ensaio a realizar, segundo documentação do Plano de controle de qualidade.

| Código | Un | Descrição | Rendimento | Preço | Importância |
|---|---|---|---|---|---|
| mt49des010 | Un | Repercussão por deslocamento à obra para a coleta de amostras. (material) | 1.000 | 1.73 | 1.73 |
| mt49cal020 | Un | Coleta em obra de amostras de cales aéreas ou hidráulicas, cujo peso não exceda 50 kg. (material) | 1.000 | 74.55 | 74.55 |
| mt49cal040 | Un | Ensaio para determinar a finura de moagem de cales aéreas ou hidráulicas. (material) | 1.000 | 202.27 | 202.27 |
| mt49cal070 | Un | Ensaio mecânico de cales aéreas ou hidráulicas para determinar o princípio e fim da pega e a resistência à compressão. (material) | 1.000 | 390.14 | 390.14 |
| mt49cal030 | Un | Relatório de resultados dos ensaios realizados sobre uma amostra de cal aérea ou hidráulica. (material) | 1.000 | 223.65 | 223.65 |
| % | % | Custos diretos complementares | 2 % | 892.34 | 17.85 |
|  |  | Custos diretos |  |  | 910.19 |
