# Ensaio sobre uma amostra de gesso ou escaiola, com determinação de: análise química, umidade

- Propriedade do ficheiro: CYPE INGENIEROS, S.A.
- Formato: FIEBDC-3/2002
- Âmbito geográfico: Brasil
- Moeda: BRL
- Custos indiretos: 3.00 %
- Despesas gerais: 13.00 %
- Lucro: 6.00 %
- IVA: 17.00 %

## X Controle de qualidade e ensaios

### XA Argamassas, gessos, cais, escaiolas e cimentos

#### XAY Gessos e escaiolas

**XAY010** Un Ensaio sobre uma amostra de gesso ou escaiola, com determinação de: análise química, umidade.
Ensaios a realizar em laboratório acreditado na área técnica correspondente, sobre uma amostra de gesso ou escaiola recolhida em obra para a determinação das características seguintes: análise química, umidade. Incluindo deslocamento à obra e relatório de resultados.
Inclui: Deslocamento à obra. Coleta de amostras. Realização dos ensaios. Redação de relatório dos resultados dos ensaios realizados.
Critério de medição de projeto: Ensaio a realizar, segundo documentação do Plano de controle de qualidade.

| Código | Un | Descrição | Rendimento | Preço | Importância |
|---|---|---|---|---|---|
| mt49des010 | Un | Repercussão por deslocamento à obra para a coleta de amostras. (material) | 1.000 | 1.73 | 1.73 |
| mt49yga020 | Un | Coleta em obra de amostras de gessos ou escaiolas, cujo peso não exceda 50 kg. (material) | 1.000 | 74.55 | 74.55 |
| mt49yga050 | Un | Análise química de gessos ou escaiolas de construção. (material) | 1.000 | 478.68 | 478.68 |
| mt49yga090 | Un | Ensaio para determinar a umidade de uma amostra de gesso ou escaiola pega, através de secagem em estufa a 105°C. (material) | 1.000 | 18.77 | 18.77 |
| mt49yga030 | Un | Relatório de resultados dos ensaios realizados sobre uma amostra de gesso ou escaiola. (material) | 1.000 | 223.65 | 223.65 |
| % | % | Custos diretos complementares | 2 % | 797.38 | 15.95 |
|  |  | Custos diretos |  |  | 813.33 |
