# Ensaio sobre uma amostra de perfil de alumínio para esquadria, com determinação de: espessura da película de anodizado

- Propriedade do ficheiro: CYPE INGENIEROS, S.A.
- Formato: FIEBDC-3/2002
- Âmbito geográfico: Brasil
- Moeda: BRL
- Custos indiretos: 3.00 %
- Despesas gerais: 13.00 %
- Lucro: 6.00 %
- IVA: 17.00 %

## X Controle de qualidade e ensaios

### XC Esquadrias

#### XCM Metálica

**XCM010** Un Ensaio sobre uma amostra de perfil de alumínio para esquadria, com determinação de: espessura da película de anodizado.
Ensaios a realizar em laboratório acreditado na área técnica correspondente, sobre uma amostra, recolhida em obra, de perfil de alumínio utilizado na fabricação de esquadria, para a determinação das seguintes características: espessura da película de anodizado. Incluindo deslocamento à obra e relatório de resultados.
Inclui: Deslocamento à obra. Coleta de amostras. Realização dos ensaios. Redação de relatório dos resultados dos ensaios realizados.
Critério de medição de projeto: Ensaio a realizar, segundo documentação do Plano de controle de qualidade.

| Código | Un | Descrição | Rendimento | Preço | Importância |
|---|---|---|---|---|---|
| mt49des010 | Un | Repercussão por deslocamento à obra para a coleta de amostras. (material) | 1.000 | 1.73 | 1.73 |
| mt49alc020 | Un | Coleta em obra de amostras de elementos de esquadria de alumínio anodizado. (material) | 1.000 | 74.55 | 74.55 |
| mt49alc040 | Un | Ensaio para determinar a espessura da película de anodizado pelo método das correntes de Foucault. (material) | 1.000 | 391.48 | 391.48 |
| mt49alc030 | Un | Relatório de resultados dos ensaios realizados sobre uma amostra de esquadria de alumínio anodizado. (material) | 1.000 | 223.65 | 223.65 |
| % | % | Custos diretos complementares | 2 % | 691.41 | 13.83 |
|  |  | Custos diretos |  |  | 705.24 |
