# Caixa com sifão enterrada

- Propriedade do ficheiro: CYPE INGENIEROS, S.A.
- Formato: FIEBDC-3/2002
- Âmbito geográfico: Brasil
- Moeda: BRL
- Custos indiretos: 3.00 %
- Despesas gerais: 13.00 %
- Lucro: 6.00 %
- IVA: 17.00 %

**ASA011** Un Caixa com sifão enterrada, de concreto simples "in loco" C30 classe de agressividade ambiental III e tipo de ambiente industrial, brita 1, consistência S50, de dimensões interiores 50x50x50 cm, sobre base de concreto simples de 15 cm de espessura, com sifão formado por uma curva de 87°30' de PVC comprida, fechada superiormente com marco e tampa de ferro fundido carga de ruptura 125 kN; escavação prévia com meios manuais e posterior enchimento do tardoz com material granular. Inclusive molde reutilizável de chapa metálica amortizável em 20 utilizações.
Caixa com sifão enterrada, de concreto simples "in loco" C30 classe de agressividade ambiental III e tipo de ambiente industrial, brita 1, consistência S50, de dimensões interiores 50x50x50 cm, sobre base de concreto simples de 15 cm de espessura, com sifão formado por uma curva de 87°30' de PVC comprida, fechada superiormente com marco e tampa de ferro fundido carga de ruptura 125 kN; escavação prévia com meios manuais e posterior enchimento do tardoz com material granular. Inclusive molde reutilizável de chapa metálica amortizável em 20 utilizações.
Inclui: Marcação. Escavação com meios manuais. Eliminação das terras soltas do fundo da escavação. Concretagem e compactação do concreto na execução da base. Colocação do molde reutilizável. Concretagem e compactação do concreto na execução da caixa. Remoção do molde. Ligação dos coletores à caixa. Colocação da curva de PVC. Colocação da tampa e dos acessórios. Enchimento do tardoz. Verificação do seu correto funcionamento.
Critério de medição de projeto: Número de unidades previstas, segundo documentação gráfica de Projeto.
Critério de quantitativos de obra: Medir-se-á o número de unidades realmente executadas segundo especificações de Projeto.

| Código | Un | Descrição | Rendimento | Preço | Importância |
|---|---|---|---|---|---|
| mt10hmf060sza | m³ | Concreto simples C30 classe de agressividade ambiental III e tipo de ambiente industrial, brita 1, consistência S50, dosado em central, segundo ABNT NBR 8953. (material) | 0.245 | 340.99 | 83.54 |
| mt11ppl030a | Un | Curva 87°30' de PVC liso, D=125 mm. (material) | 1.000 | 24.78 | 24.78 |
| mt08epr030b | Un | Molde reutilizável para execução de caixas de seção quadrada de 50x50x50 cm, de chapa metálica, inclusive acessórios de montagem. (material) | 0.050 | 516.16 | 25.81 |
| mt11tfa010b | Un | Marco e tampa de ferro fundido, 50x50 cm, para caixa visitável, carga de ruptura 125 kN. (material) | 1.000 | 107.74 | 107.74 |
| mt01arr010a | t | Brita de pedreira, de 19 a 25 mm de diâmetro. (material) | 0.419 | 18.42 | 7.72 |
| mo020 | h | Pedreiro. (mão de obra) | 0.987 | 24.01 | 23.70 |
| mo113 | h | Auxiliar de serviços gerais. (mão de obra) | 1.524 | 20.96 | 31.94 |
| % | % | Custos diretos complementares | 2 % | 305.23 | 6.10 |
|  |  | Custos diretos |  |  | 311.33 |
