# Desmontagem de aquecedor de acumulação elétrico de 200 kg de peso máximo, com meios manuais, e carga manual em caminhão ou caçamba

- Propriedade do ficheiro: CYPE INGENIEROS, S.A.
- Formato: FIEBDC-3/2002
- Âmbito geográfico: Brasil
- Moeda: BRL
- Custos indiretos: 3.00 %
- Despesas gerais: 13.00 %
- Lucro: 6.00 %
- IVA: 17.00 %

**DIC040** Un Desmontagem de aquecedor de acumulação elétrico de 200 kg de peso máximo, com meios manuais, e carga manual em caminhão ou caçamba.
Desmontagem de aquecedor de acumulação elétrico de 200 kg de peso máximo, com meios manuais, e carga manual em caminhão ou caçamba.
Inclui: Desmontagem do elemento. Obturação das tubulações ligadas ao elemento. Remoção e armazenamento do material desmontado. Limpeza dos restos da obra. Carga manual do material desmontado e restos da obra em caminhão ou caçamba.
Critério de medição de projeto: Número de unidades previstas, segundo documentação gráfica de Projeto.
Critério de quantitativos de obra: Será medido o número de unidades realmente desmontadas segundo especificações de Projeto.
Critérios considerados na determinação do preço da unidade de obra: O preço inclui o desmontagem dos acessórios e dos suportes de fixação e a obturação dos dutos conectadas ao elemento.

| Código | Un | Descrição | Rendimento | Preço | Importância |
|---|---|---|---|---|---|
| mo004 | h | Montador de instalações de calefação. (mão de obra) | 1.031 | 25.85 | 26.65 |
| mo103 | h | Ajudante de montador de instalações de calefação. (mão de obra) | 1.031 | 19.79 | 20.40 |
| % | % | Custos diretos complementares | 2 % | 47.05 | 0.94 |
|  |  | Custos diretos |  |  | 47.99 |
