# Demolição de calha de drenagem urbana de alvenaria, com martelo pneumático, e carga manual em caminhão ou caçamba

- Propriedade do ficheiro: CYPE INGENIEROS, S.A.
- Formato: FIEBDC-3/2002
- Âmbito geográfico: Brasil
- Custos indiretos: 3.00 %
- Despesas gerais: 13.00 %
- Lucro: 6.00 %
- IVA: 17.00 %

**DIS013** m Demolição de calha de drenagem urbana de alvenaria, com martelo pneumático, e carga manual em caminhão ou caçamba.
Demolição de calha de drenagem urbana de alvenaria, com martelo pneumático, sem deteriorar os coletores que possam conectar-se com ele e acondicionamento das suas extremidades, e carga manual em caminhão ou caçamba. O preço inclui a demolição da base de apoio e a recuperação do marco e da grelha.
Inclui: Recuperação de marco e grelha. Demolição do elemento. Fragmentação do entulho em peças manejáveis. Remoção e acumulação de entulho. Limpeza dos restos da obra. Carga manual de entulho em caminhão ou caçamba.
Critério de medição de projeto: Comprimento medido em projeção horizontal, segundo documentação gráfica de Projeto.
Critério de quantitativos de obra: Será medido, em projeção horizontal, o comprimento realmente demolido segundo especificações de Projeto.

| Código | Un | Descrição | Rendimento | Preço | Importância |
|---|---|---|---|---|---|
| mq05mai030 | h | Martelo pneumático. (equipamento) | 0.252 | 2.22 | 0.56 |
| mq05pdm110 | h | Compressor portátil diesel média pressão 10 m³/min. (equipamento) | 0.126 | 3.76 | 0.47 |
| mo112 | h | Servente de pedreiro. (mão de obra) | 0.279 | 16.17 | 4.51 |
| mo113 | h | Auxiliar de serviços gerais. (mão de obra) | 0.167 | 12.05 | 2.01 |
| % | % | Custos diretos complementares | 2 % | 7.55 | 0.15 |
|  |  | Custos diretos |  |  | 7.70 |
