# Demolição de beiral de cobertura inclinada, localizado a uma altura maior que 40 m, com meios manuais, e carga manual de entulho em caminhão ou caçamba

- Propriedade do ficheiro: CYPE INGENIEROS, S.A.
- Formato: FIEBDC-3/2002
- Âmbito geográfico: Brasil
- Custos indiretos: 3.00 %
- Despesas gerais: 13.00 %
- Lucro: 6.00 %
- IVA: 17.00 %

**DQR020** m Demolição de beiral de cobertura inclinada, localizado a uma altura maior que 40 m, com meios manuais, e carga manual de entulho em caminhão ou caçamba.
Demolição de beiral de cobertura inclinada, localizada a uma altura maior que 40 m, com meios manuais, sem afetar a estabilidade dos elementos construtivos contíguos. Incluindo parte proporcional de desarme dos elementos e corte das zonas deterioradas, limpeza, armazenamento, remoção e carga manual de entulho em caminhão ou caçamba.
Inclui: Demolição dos elementos. Fragmentação do entulho em peças manejáveis. Remoção e acumulação de entulho. Carga de entulho em caminhão ou caçamba.
Critério de medição de projeto: Comprimento medido segundo documentação gráfica de Projeto.
Critério de quantitativos de obra: Será medido o comprimento realmente demolido segundo especificações de Projeto.

| Código | Un | Descrição | Rendimento | Preço | Importância |
|---|---|---|---|---|---|
| mo020 | h | Pedreiro. (mão de obra) | 0.271 | 18.71 | 5.07 |
| mo113 | h | Auxiliar de serviços gerais. (mão de obra) | 0.271 | 12.05 | 3.27 |
| % | % | Custos diretos complementares | 2 % | 8.34 | 0.17 |
|  |  | Custos diretos |  |  | 8.51 |
