# Demolição de estrutura metálica leve autoportante de cobertura inclinada cruzamento de duas águas

- Propriedade do ficheiro: CYPE INGENIEROS, S.A.
- Formato: FIEBDC-3/2002
- Âmbito geográfico: Brasil
- Moeda: BRL
- Custos indiretos: 3.00 %
- Despesas gerais: 13.00 %
- Lucro: 6.00 %
- IVA: 17.00 %

**DQT010** m² Demolição de estrutura metálica leve autoportante de cobertura inclinada cruzamento de duas águas, com equipamento de oxicorte, sem afetar a estabilidade dos elementos construtivos sobre os quais se apoia, e carga manual em caminhão ou caçamba.
Demolição de estrutura metálica leve autoportante de cobertura inclinada cruzamento de duas águas, com equipamento de oxicorte, sem afetar a estabilidade dos elementos construtivos sobre os quais se apoia, e carga manual em caminhão ou caçamba.
Inclui: Demolição do elemento. Fragmentação do entulho em peças manejáveis. Remoção e acumulação de entulho. Limpeza dos restos da obra. Carga manual de entulho em caminhão ou caçamba.
Critério de medição de projeto: Superfície medida segundo documentação gráfica de Projeto.
Critério de quantitativos de obra: Medir-se-á a superfície realmente demolida segundo especificações de Projeto.

| Código | Un | Descrição | Rendimento | Preço | Importância |
|---|---|---|---|---|---|
| mq08sol010 | h | Equipamento de oxicorte, com acetileno como combustível e oxigênio como comburente. (equipamento) | 0.310 | 20.75 | 6.43 |
| mo019 | h | Soldador. (mão de obra) | 0.323 | 23.88 | 7.71 |
| mo113 | h | Auxiliar de serviços gerais. (mão de obra) | 1.614 | 20.96 | 33.83 |
| % | % | Custos diretos complementares | 2 % | 47.97 | 0.96 |
|  |  | Custos diretos |  |  | 48.93 |
