# Eliminação de reboco ou estuque de cal e do emboço base

- Propriedade do ficheiro: CYPE INGENIEROS, S.A.
- Formato: FIEBDC-3/2002
- Âmbito geográfico: Brasil
- Moeda: BRL
- Custos indiretos: 3.00 %
- Despesas gerais: 13.00 %
- Lucro: 6.00 %
- IVA: 17.00 %

**DRF031** m² Eliminação de reboco ou estuque de cal e do emboço base, aplicado sobre paramento vertical interior de mais de 3 m de altura, com martelo elétrico, sem deteriorar a superfície suporte, que ficará a descoberto e preparada para o seu revestimento posterior, e carga manual em caminhão ou caçamba.
Eliminação de reboco ou estuque de cal e do emboço base, aplicado sobre paramento vertical interior de mais de 3 m de altura, com martelo elétrico, sem deteriorar a superfície suporte, que ficará a descoberto e preparada para o seu revestimento posterior, e carga manual em caminhão ou caçamba.
Inclui: Eliminação do revestimento. Remoção e acumulação de entulho. Limpeza dos restos da obra. Carga manual de entulho em caminhão ou caçamba.
Critério de medição de projeto: Superfície medida segundo documentação gráfica de Projeto.
Critério de quantitativos de obra: Medir-se-á a superfície realmente demolida segundo especificações de Projeto.

| Código | Un | Descrição | Rendimento | Preço | Importância |
|---|---|---|---|---|---|
| mq05mai040 | h | Martelo elétrico. (equipamento) | 0.410 | 7.88 | 3.23 |
| mo113 | h | Auxiliar de serviços gerais. (mão de obra) | 0.474 | 20.96 | 9.94 |
| % | % | Custos diretos complementares | 2 % | 13.17 | 0.26 |
|  |  | Custos diretos |  |  | 13.43 |
