# Demolição de contrapiso de argamassa autonivelante armada existente no interior do edifício

- Propriedade do ficheiro: CYPE INGENIEROS, S.A.
- Formato: FIEBDC-3/2002
- Âmbito geográfico: Brasil
- Moeda: BRL
- Custos indiretos: 3.00 %
- Despesas gerais: 13.00 %
- Lucro: 6.00 %
- IVA: 17.00 %

**DRS080** m² Demolição de contrapiso de argamassa autonivelante armada existente no interior do edifício, de até 8 cm de espessura, com martelo pneumático, sem deteriorar os elementos construtivos contíguos, e carga manual em caminhão ou caçamba.
Demolição de contrapiso de argamassa autonivelante armada existente no interior do edifício, de até 8 cm de espessura, com martelo pneumático, sem deteriorar os elementos construtivos contíguos, e carga manual em caminhão ou caçamba.
Inclui: Demolição do elemento. Fragmentação do entulho em peças manejáveis. Remoção e acumulação de entulho. Limpeza dos restos da obra. Carga manual de entulho em caminhão ou caçamba.
Critério de medição de projeto: Superfície medida segundo documentação gráfica de Projeto.
Critério de quantitativos de obra: Medir-se-á a superfície realmente demolida segundo especificações de Projeto.

| Código | Un | Descrição | Rendimento | Preço | Importância |
|---|---|---|---|---|---|
| mq05mai030 | h | Martelo pneumático. (equipamento) | 0.208 | 11.49 | 2.39 |
| mq05pdm010a | h | Compressor portátil elétrico 2 m³/min de vazão. (equipamento) | 0.104 | 10.73 | 1.12 |
| mo112 | h | Servente de pedreiro. (mão de obra) | 0.217 | 19.95 | 4.33 |
| mo113 | h | Auxiliar de serviços gerais. (mão de obra) | 0.352 | 20.96 | 7.38 |
| % | % | Custos diretos complementares | 2 % | 15.22 | 0.30 |
|  |  | Custos diretos |  |  | 15.52 |
