# Desmontagem de forro removível de placas metálicas

- Propriedade do ficheiro: CYPE INGENIEROS, S.A.
- Formato: FIEBDC-3/2002
- Âmbito geográfico: Brasil
- Moeda: BRL
- Custos indiretos: 3.00 %
- Despesas gerais: 13.00 %
- Lucro: 6.00 %
- IVA: 17.00 %

**DRT040** m² Desmontagem de forro removível de placas metálicas, situado a uma altura menor de 4 m, com meios manuais e recuperação, armazenamento e montagem do material no mesmo local, sem afetar a estabilidade de os elementos construtivos aos quais está fixado, e carga manual em caminhão ou caçamba.
Desmontagem de forro removível de placas metálicas, situado a uma altura menor de 4 m, com meios manuais e recuperação, armazenamento e montagem do material no mesmo local, sem afetar a estabilidade de os elementos construtivos aos quais está fixado, e carga manual em caminhão ou caçamba.
Inclui: Desmontagem do elemento. Classificação e etiquetagem. Armazenamento dos materiais a reutilizar. Reposição do elemento. Remoção e acumulação dos restos de obra. Limpeza dos restos da obra. Carga manual dos restos de obra em caminhão ou caçamba.
Critério de medição de projeto: Superfície medida segundo documentação gráfica de Projeto.
Critério de quantitativos de obra: Será medida a superfície realmente desmontada e reposta segundo especificações de Projeto.

| Código | Un | Descrição | Rendimento | Preço | Importância |
|---|---|---|---|---|---|
| mo080 | h | Ajudante de montador. (mão de obra) | 0.312 | 20.67 | 6.45 |
| % | % | Custos diretos complementares | 2 % | 6.45 | 0.13 |
|  |  | Custos diretos |  |  | 6.58 |
