# Muro de pedra bruta a uma face aparente de arenito, assente em seco

- Propriedade do ficheiro: CYPE INGENIEROS, S.A.
- Formato: FIEBDC-3/2002
- Âmbito geográfico: Brasil
- Custos indiretos: 3.00 %
- Despesas gerais: 13.00 %
- Lucro: 6.00 %
- IVA: 17.00 %

**ECM010** m³ Muro de pedra bruta a uma face aparente de arenito, assente em seco.
Execução de muro de carga de pedra bruta a uma face aparente, irregular arenito, com as suas faces por trabalhar, assentes em seco, em muros de espessura variável, até 50 cm. Inclusive preparação de pedras, assentamento, juntas, elementos para assegurar o travamento do muro longitudinalmente, ângulos e esquinas.
Inclui: Implantação do muro. Colocação e aprumo de prumos de referência. Colocação de fios entre prumos. Limpeza e humidificação do leito da primeira fiada. Colocação das pedras toscas e cunhagem das mesmas com rípios. Cálculo a olho com régua e ajuste com fio de prumo, rectificando a sua posição com pancadas. Colocação de perpianhos de trecho em trecho e nivelamento do muro. Limpeza do paramento.
Critério de medição de projeto: Volume medido segundo documentação gráfica de Projeto, descontando todas as aberturas, seja qual for a sua superfície, sem considerar a execução de padieiras, ombreiras, arremates inferiores, chapins nem cornijas.
Critério de quantitativos de obra: Medir-se-á o volume realmente executado segundo especificações de Projeto, descontando todas as aberturas, seja qual for a sua superfície, já que não se inclui a execução de padieiras, ombreiras, arremates inferiores, chapins nem cornijas.

| Código | Un | Descrição | Rendimento | Preço | Importância |
|---|---|---|---|---|---|
| mt06maa010a | m³ | Pedra arenito bruta para alvenaria, formada por elementos de várias dimensões não trabalhados, regularizados apenas com martelo. (material) | 1.300 | 26.46 | 34.40 |
| mo022 | h | Colocador de pedra natural. (mão de obra) | 3.948 | 18.71 | 73.87 |
| mo060 | h | Ajudante de colocador de pedra natural. (mão de obra) | 3.948 | 14.77 | 58.31 |
| % | % | Custos diretos complementares | 2 % | 166.58 | 3.33 |
|  |  | Custos diretos |  |  | 169.91 |
