# Laje tradicional com uma separação entre eixos de 60 cm

- Propriedade do ficheiro: CYPE INGENIEROS, S.A.
- Formato: FIEBDC-3/2002
- Âmbito geográfico: Brasil
- Custos indiretos: 3.00 %
- Despesas gerais: 13.00 %
- Lucro: 6.00 %
- IVA: 17.00 %

**EMF020** m² Laje tradicional com uma separação entre eixos de 60 cm, de vigotas de madeira serrada de pinho silvestre (Pinus sylvestris), de 10x20 a 15x25 cm de seção e até 6 m de comprimento, classe resistente C18, proteção da madeira com classe de penetração NP2, trabalhada em oficina, painel estrutural de madeira, de 30 mm de espessura, membrana impermeabilizante, aço CA-50, quantidade 1,1 kg/m², em camada de compressão de 4 cm de espessura de concreto leve LC25/28 (XC1(P); D12; S2; Cl 0,4; D1,4) dosado em central.
Execução de laje tradicional com uma separação entre eixos de 60 cm, composta por vigotas de madeira serrada de pinho silvestre (Pinus sylvestris), acabamento polido, de 10x20 a 15x25 cm de seção e até 6 m de comprimento, para aplicações estruturais, classe resistente C18 e proteção contra agentes bióticos que corresponde com a classe de penetração NP2 (3 mm nas faces laterais do alburno); painel estrutural de madeira, de 30 mm de espessura; membrana impermeabilizante bicamada de 6 mm de espessura; aço CA-50, quantidade 1,1 kg/m², em camada de compressão de 4 cm de espessura de concreto leve LC25/28 (XC1(P); D12; S2; Cl 0,4; D1,4) dosado em central. Inclusive parte proporcional de colocação e remoção de escoramento das vigotas, conectores para laje de madeira e concreto, separadores, elementos de atadura de vigotas, vigas de borda e aberturas.
Inclui: Preparação do perímetro de apoio das vigotas. Marcação e colocação em seco das vigotas. Colocação dos painéis. Escoramento. União de vigotas em apoios e amarrações. Colocação de um travejamento de longarinas de madeira, samblados nos cruzamentos das vigotas. Nivelamento. Apoio e fixação dos painéis. Colocação da membrana impermeabilizante. Aparafusamento dos conectores para laje de madeira e concreto. Colocação de armaduras com separadores certificados. Concretagem e compactação do concreto. Nivelamento da camada de compressão. Cura do concreto. Remoção de escoramento. Reparação de defeitos superficiais.
Critério de medição de projeto: Superfície medida em verdadeira magnitude desde as faces exteriores das vigas de borda do perímetro, segundo documentação gráfica de Projeto, descontando as aberturas de superfície maior de 6 m².
Critério de quantitativos de obra: Medir-se-á, em verdadeira magnitude, desde as faces exteriores das vigas perimetrais, a superfície realmente executada segundo especificações de Projeto, descontando as aberturas de superfície maior de 6 m². Consideram-se incluídos todos os elementos integrantes da laje assinalados nos desenhos e detalhes do Projeto.

| Código | Un | Descrição | Rendimento | Preço | Importância |
|---|---|---|---|---|---|
| mt50spa052b | m | Pranchão de madeira de pinho, de 20x7,2 cm. (material) | 0.040 | 6.37 | 0.25 |
| mt50spa101 | kg | Pregos de aço. (material) | 0.045 | 0.90 | 0.04 |
| mt50spa081a | Un | Escora metálica telescópica, até 3 m de altura. (material) | 0.013 | 9.24 | 0.12 |
| mt07mee018ha | m³ | Madeira serrada de pinho silvestre (Pinus sylvestris) com acabamento polido, para vigota de 10x20 a 15x25 cm de seção e até 6 m de comprimento, para aplicações estruturais, classe resistente C18 e proteção contra agentes bióticos que corresponde com a classe de penetração NP2 (3 mm nas faces laterais do alburno), trabalhada em oficina. (material) | 0.063 | 290.05 | 18.27 |
| mt08eff020a | m² | Painel estrutural de madeira para uso em ambiente seco, de 2400x900 mm e 30 mm de espessura, com ligação macho-fêmea nos quatro cantos. (material) | 1.050 | 7.09 | 7.44 |
| mt15dan300 | m² | Membrana impermeabilizante bicamada de 6 mm de espessura, formada por uma lâmina superior betuminosa fono-absorvente e uma lâmina inferior de polipropileno. (material) | 1.050 | 11.09 | 11.64 |
| mt07rem040a | Un | Parafuso de aço galvanizado qualidade 6.8 segundo ISO 898-1, tipo M-7,5, de cabeça hexagonal e rosca métrica total segundo DIN 931 e ISO 4014, de 7,5 mm de diâmetro e 155 mm de comprimento, com anel de retenção, para a sua utilização como conectores em lajes de madeira e concreto. (material) | 6.100 | 1.28 | 7.81 |
| mt07aco020o | Un | Separador certificado para tela eletrossoldada. (material) | 2.000 | 0.08 | 0.16 |
| mt07aco070f | kg | Aço em barras nervuradas, CA-50, diâmetros vários, segundo ABNT NBR 7480. (material) | 1.100 | 1.18 | 1.30 |
| mt10hes060fAEe | m³ | Concreto leve LC25/28 (XC1(P) D12; S2; Cl 0,4; D1,4), dosado em central, segundo NP EN 206-1. (material) | 0.042 | 147.97 | 6.21 |
| mo048 | h | Oficial de 1ª carpinteiro de estrutura. (mão de obra) | 0.399 | 4.43 | 1.77 |
| mo095 | h | Ajudante de carpinteiro de estruturas. (mão de obra) | 0.399 | 3.27 | 1.30 |
| mo042 | h | Oficial de 1ª de estruturas de concreto armado. (mão de obra) | 1.027 | 4.43 | 4.55 |
| mo089 | h | Ajudante de estruturas de concreto armado. (mão de obra) | 1.027 | 3.27 | 3.36 |
| mo113 | h | Auxiliar de serviços gerais. (mão de obra) | 0.052 | 2.99 | 0.16 |
| mo112 | h | Servente de pedreiro. (mão de obra) | 0.052 | 3.05 | 0.16 |
| % | % | Custos diretos complementares | 2 % | 64.54 | 1.29 |
|  |  | Custos diretos |  |  | 65.83 |
