# Alpendre de madeira lamelada de abeto tratada em autoclave, de 3550x2950x2100 mm

- Propriedade do ficheiro: CYPE INGENIEROS, S.A.
- Formato: FIEBDC-3/2002
- Âmbito geográfico: Brasil
- Custos indiretos: 3.00 %
- Despesas gerais: 13.00 %
- Lucro: 6.00 %
- IVA: 17.00 %

**EMP020** Un Alpendre de madeira lamelada de abeto tratada em autoclave, de 3550x2950x2100 mm.
Fornecimento e montagem de alpendre de madeira lamelada de abeto tratada em autoclave, de 3550x2950x2100 mm e 10,5 m² de superfície. Incluindo acessórios, peças especiais, elementos de ancoragem e verniz para tratamento de proteção.
Inclui: Marcação de alinhamentos e níveis. Montagem do alpendre. Envernizamento.
Critério de medição de projeto: Número de unidades previstas, segundo documentação gráfica de Projeto.
Critério de quantitativos de obra: Medir-se-á o número de unidades realmente executadas segundo especificações de Projeto.

| Código | Un | Descrição | Rendimento | Preço | Importância |
|---|---|---|---|---|---|
| mt07emo020a | Un | Alpendre de madeira lamelada de abeto tratada em autoclave, de 3550x2950x2100 mm e 10,5 m² de superfície, inclusive acessórios, peças especiais, elementos de ancoragem e verniz para tratamento de proteção. (material) | 1.000 | 988.26 | 988.26 |
| mo048 | h | Carpinteiro de estruturas de madeira. (mão de obra) | 1.691 | 3.55 | 6.00 |
| mo095 | h | Ajudante de montador de estruturas de madeira. (mão de obra) | 1.691 | 2.61 | 4.41 |
| % | % | Custos diretos complementares | 2 % | 998.67 | 19.97 |
|  |  | Custos diretos |  |  | 1018.64 |
