# Pala de madeira lamelada de abeto tratada em autoclave, de 1710x700x950 mm

- Propriedade do ficheiro: CYPE INGENIEROS, S.A.
- Formato: FIEBDC-3/2002
- Âmbito geográfico: Brasil
- Custos indiretos: 3.00 %
- Despesas gerais: 13.00 %
- Lucro: 6.00 %
- IVA: 17.00 %

**EMP030** Un Pala de madeira lamelada de abeto tratada em autoclave, de 1710x700x950 mm.
Fornecimento e montagem de pala de madeira lamelada de abeto tratada em autoclave, de 1710x700x950 mm e 1,2 m² de superfície. Incluindo acessórios, peças especiais, elementos de ancoragem e verniz para tratamento de proteção.
Inclui: Marcação de alinhamentos e níveis. Montagem da pala. Envernizamento.
Critério de medição de projeto: Número de unidades previstas, segundo documentação gráfica de Projeto.
Critério de quantitativos de obra: Medir-se-á o número de unidades realmente executadas segundo especificações de Projeto.

| Código | Un | Descrição | Rendimento | Preço | Importância |
|---|---|---|---|---|---|
| mt07emo030a | Un | Pala de madeira lamelada de abeto tratada em autoclave, de 1710x700x950 mm e 1,2 m² de superfície, inclusive acessórios, peças especiais, elementos de ancoragem e verniz para tratamento de proteção. (material) | 1.000 | 184.08 | 184.08 |
| mo048 | h | Carpinteiro de estruturas de madeira. (mão de obra) | 1.127 | 3.55 | 4.00 |
| mo095 | h | Ajudante de montador de estruturas de madeira. (mão de obra) | 1.127 | 2.61 | 2.94 |
| % | % | Custos diretos complementares | 2 % | 191.02 | 3.82 |
|  |  | Custos diretos |  |  | 194.84 |
