# Padieira de madeira serrada de pinho insigne (Pinus radiata)

- Propriedade do ficheiro: CYPE INGENIEROS, S.A.
- Formato: FIEBDC-3/2002
- Âmbito geográfico: Brasil
- Custos indiretos: 3.00 %
- Despesas gerais: 13.00 %
- Lucro: 6.00 %
- IVA: 17.00 %

**EMR020** m³ Padieira de madeira serrada de pinho insigne (Pinus radiata), de 10x10 a 15x30 cm de seção e até 6 m de comprimento, classe resistente C16, proteção da madeira com classe de penetração NP3, trabalhada em oficina.
Fornecimento e colocação de padieira de madeira serrada de pinho insigne (Pinus radiata), acabamento polido, de 10x10 a 15x30 cm de seção e até 6 m de comprimento, para aplicações estruturais, classe resistente C16 e proteção contra agentes bióticos que corresponde com a classe de penetração NP3 (6 mm nas faces laterais do alburno). Incluindo parte proporcional de preparação da zona de apoio, cortes, entalhes para a sua correta samblagem, nivelação e colocação sobre as ombreiras da abertura. Trabalhado em oficina e colocado em obra.
Inclui: Implantação do nível de apoio dos elementos. Colocação e fixação provisória da padieira. Aprumo e nivelamento. Execução das uniões. Reparação de defeitos superficiais.
Critério de medição de projeto: Volume medido segundo documentação gráfica de Projeto, apoiando-se nas maiores dimensões transversais para as peças que não tenham esquadrias retangulares ou quadradas, e o comprimento incluindo as entregas.
Critério de quantitativos de obra: Medir-se-á o volume realmente executado segundo especificações de Projeto, apoiando-se nas maiores dimensões transversais para aquelas peças que não tenham esquadrias retangulares ou quadradas, incluindo no comprimento as entregas.

| Código | Un | Descrição | Rendimento | Preço | Importância |
|---|---|---|---|---|---|
| mt07mee050t | m³ | Madeira serrada de pinho insigne (Pinus radiata) com acabamento polido, para padieira de 10x10 a 15x30 cm de seção e até 6 m de comprimento, para aplicações estruturais, classe resistente C16 e proteção contra agentes bióticos que corresponde com a classe de penetração NP3 (6 mm nas faces laterais do alburno), trabalhada em oficina. (material) | 1.000 | 246.23 | 246.23 |
| mo017 | h | Carpinteiro. (mão de obra) | 9.939 | 18.49 | 183.77 |
| mo058 | h | Ajudante de carpinteiro. (mão de obra) | 4.970 | 15.11 | 75.10 |
| % | % | Custos diretos complementares | 2 % | 505.10 | 10.10 |
|  |  | Custos diretos |  |  | 515.20 |
