# Chapim de aço galvanizado

- Propriedade do ficheiro: CYPE Ingenieros S.A.
- Formato: FIEBDC-3/2016
- Programa: Gerador de preços para construção civil. CYPE Ingenieros, S.A.
- Data: 17/06/2024
- Âmbito geográfico: Brasil
- Moeda: BRL
- Custos indiretos: 3 %
- Despesas gerais: 13 %
- Lucro: 6 %
- IVA: 17 %

## H Arremates e trabalhos auxiliares

### HR Arremates de fachada

#### HRA De aço galvanizado

**HRA010** m Chapim de aço galvanizado.
Rufo metálico de chapa de aço galvanizado, espessura 0,6 mm e desenvolvimento 250 mm; colocação sobre uma camada de regularização de argamassa de cimento, confeccionada em obra, com aditivo hidrófugo, dosificação 1:3; e vedação das juntas entre peças e, se for o caso, das uniões com os muros com vedante adesivo monocomponente.
Inclui: Preparação da superfície de apoio. Preparação da base e dos meios de fixação. Marcação da disposição das peças. Corte das peças. Colocação e fixação das peças metálicas niveladas e aprumadas. Vedação de juntas e limpeza.
Critério de medição de projeto: Comprimento medido entre eixos, segundo documentação gráfica de Projeto.
Critério de quantitativos de obra: Medir-se-á, a eixos, o comprimento realmente executado segundo especificações de Projeto.

| Código | Un | Descrição | Rendimento | Preço | Importância |
|---|---|---|---|---|---|
| mt20ame030b | m | Rufo metálico de chapa de aço galvanizado, espessura 0,6 mm e desenvolvimento 250 mm. (material) | 1.05 | 11.73 | 12.317 |
| mt22www010b | Un | Cartucho de 290 ml de vedante adesivo monocomponente, neutro, súper elástico, à base de polímero MS, cor cinza, com resistência à intempérie e aos raios UV e alongamento até à ruptura 750%. (material) | 0.5 | 14.53 | 7.265 |
| mo018 | h | Serralheiro. (mão de obra) | 0.209 | 32.62 | 6.818 |
| mo059 | h | Ajudante de serralheiro. (mão de obra) | 0.105 | 30.15 | 3.166 |
| % | % | Custos diretos complementares | 2 % | 29.566 | 0.591 |
|  |  | Custos diretos |  |  | 30.157 |

Resíduos:
- colocação: mt20ame030b Rufo metálico de chapa de aço galvanizado, espessura 0,6 mm e desenvolvimento 250 mm; fator de resíduo 0.00829829
- colocação: mt22www010b; fator de resíduo 0.06

## Recursos

**mt20ame030b** m Rufo metálico de chapa de aço galvanizado, espessura 0,6 mm e desenvolvimento 250 mm
Dados técnicos: Custo energético 30.078 MJ; Emissão de CO2 3.030 kg; Código LER 17 04 05; Massa do elemento 1.17 kg; Volume 0.000557 m3
Resíduos:
- embalagem: re170203 Plástico. (componente de resíduo); rendimento 0.007 kg; Código LER 17 02 03; Massa do elemento 1 kg; Volume 0.001667 m3

**mt22www010b** Un Cartucho de 290 ml de vedante adesivo monocomponente
Dados técnicos: Custo energético 70.388 MJ; Emissão de CO2 3.428 kg; Código LER 17 09 04; Massa do elemento 0.421 kg; Volume 0.000281 m3
Resíduos:
- embalagem: re170203 Plástico; rendimento 0.1 kg
