# Gárgula de tubo de aço com resistência melhorada à corrosão atmosférica (corten) S355J0WP, de 100 mm de diâmetro, 500 mm de comprimento e 2 mm de espessura, assente com pasta de silicone neutro

- Propriedade do ficheiro: CYPE INGENIEROS, S.A.
- Formato: FIEBDC-3/2002
- Âmbito geográfico: Brasil
- Custos indiretos: 3.00 %
- Despesas gerais: 13.00 %
- Lucro: 6.00 %
- IVA: 17.00 %

**HRG010** Un Gárgula de tubo de aço com resistência melhorada à corrosão atmosférica (corten) S355J0WP, de 100 mm de diâmetro, 500 mm de comprimento e 2 mm de espessura, assente com pasta de silicone neutro.
Formação de gárgula de tubo de aço com resistência melhorada à corrosão atmosférica (corten) S355J0WP, de 100 mm de diâmetro, 500 mm de comprimento e 2 mm de espessura, assente com pasta de silicone neutro. Inclusive nivelação e arremate da impermeabilização em caso necessário.
Inclui: Marcação da disposição das peças. Colocação, aprume, nivelação e alinhamento. Vedação de juntas e limpeza.
Critério de medição de projeto: Número de unidades previstas, segundo documentação gráfica de Projeto.
Critério de quantitativos de obra: Medir-se-á o número de unidades realmente executadas segundo especificações de Projeto.

| Código | Un | Descrição | Rendimento | Preço | Importância |
|---|---|---|---|---|---|
| mt15sja100 | Un | Cartucho de pasta de silicone neutro. (material) | 0.100 | 3.18 | 0.32 |
| mt20gac010b | Un | Gárgula de tubo de aço com resistência melhorada à corrosão atmosférica (corten) S355J0WP, de 100 mm de diâmetro, 500 mm de comprimento e 2 mm de espessura. (material) | 1.000 | 104.33 | 104.33 |
| mo020 | h | Pedreiro. (mão de obra) | 0.068 | 18.71 | 1.27 |
| mo113 | h | Auxiliar de serviços gerais. (mão de obra) | 0.068 | 12.05 | 0.82 |
| % | % | Custos diretos complementares | 2 % | 106.74 | 2.13 |
|  |  | Custos diretos |  |  | 108.87 |
