# Revestimento de duto de ventilação no canto das paredes divisórias

- Propriedade do ficheiro: CYPE INGENIEROS, S.A.
- Formato: FIEBDC-3/2002
- Âmbito geográfico: Brasil
- Custos indiretos: 3.00 %
- Despesas gerais: 13.00 %
- Lucro: 6.00 %
- IVA: 17.00 %

**HRO010** m Revestimento de duto de ventilação no canto das paredes divisórias, de 50x25 cm, com bloco cerâmico com furos na horizontal, para revestir, 9x19x19 cm, assente com argamassa de cimento confeccionado em obra, com 250 kg/m³ de cimento, cor cinza, dosificação 1:6, fornecida em sacos e elementos de ancoragem em encontros de alvenarias.
Execução de revestimento de duto de ventilação colocado no canto das paredes divisórias, de 50 cm de comprimento e 25 cm de largura, realizado através alvenaria de bloco cerâmico com furos na horizontal, para revestir, 9x19x19 cm, assente com argamassa de cimento confeccionado em obra, com 250 kg/m³ de cimento, cor cinza, dosificação 1:6, fornecida em sacos e elementos de ancoragem em encontros de alvenarias (2,12 ud/m), no interior do edifício.
Inclui: Marcação na laje das paredes a realizar. Colocação e aprumo de prumos de referência. Colocação de fios entre prumos. Colocação dos elementos de ancoragem. Preparação da argamassa. Correção de falhas de juntas e limpeza.
Critério de medição de projeto: Comprimento medido segundo documentação gráfica de Projeto.
Critério de quantitativos de obra: Medir-se-á o comprimento realmente executado segundo especificações de Projeto.

| Código | Un | Descrição | Rendimento | Preço | Importância |
|---|---|---|---|---|---|
| mt02bcr010a | Un | Bloco cerâmico com furos na horizontal, para revestir, 9x19x19 cm, resistência à compressão 1,5 MPa, inclusive parte proporcional de peças especiais. Segundo ABNT NBR 15270-1. (material) | 19.000 | 0.13 | 2.47 |
| mt08aaa010a | m³ | Água. (material) | 0.004 | 1.04 | 0.00 |
| mt01arg005a | t | Areia de pedreira, para argamassa preparada em obra. (material) | 0.011 | 14.10 | 0.16 |
| mt08cem002 | kg | Cimento cinza em sacos. (material) | 1.719 | 0.21 | 0.36 |
| mt09var050b | Un | Tela soldada de 7,5x50 cm, com malha de 15x15 mm, de aço galvanizado, para ancoragem de alvenarias. (material) | 2.120 | 0.17 | 0.36 |
| mq06hor010 | h | Betoneira. (equipamento) | 0.005 | 1.27 | 0.01 |
| mo020 | h | Oficial de 1ª pedreiro. (mão de obra) | 0.377 | 4.22 | 1.59 |
| mo113 | h | Auxiliar de serviços gerais. (mão de obra) | 0.266 | 2.99 | 0.80 |
| % | % | Custos diretos complementares | 2 % | 5.75 | 0.12 |
|  |  | Custos diretos |  |  | 5.87 |
