# Capitel de concreto polímero de superfície polida

- Propriedade do ficheiro: CYPE INGENIEROS, S.A.
- Formato: FIEBDC-3/2002
- Âmbito geográfico: Brasil
- Moeda: BRL
- Custos indiretos: 3.00 %
- Despesas gerais: 13.00 %
- Lucro: 6.00 %
- IVA: 17.00 %

**HRP010** Un Capitel de concreto polímero de superfície polida, de cor branca, de 400x400 mm, com ancoragem metálica de aço inoxidável e brita aderida à superfície na sua face inferior; colocação com cimento cola flexível e de grande aderência, C2 S2 sobre uma camada de regularização de argamassa de cimento, confeccionada em obra, com aditivo hidrófugo, dosificação 1:3, sobre a que se introduz as ancoragens metálicas.
Capitel de concreto polímero de superfície polida, de cor branca, de 400x400 mm, com ancoragem metálica de aço inoxidável e brita aderida à superfície na sua face inferior; colocação com cimento cola flexível e de grande aderência, C2 S2 sobre uma camada de regularização de argamassa de cimento, confeccionada em obra, com aditivo hidrófugo, dosificação 1:3, sobre a que se introduz as ancoragens metálicas.
Inclui: Implantação da peça. Preparação da superfície suporte. Colocação, aprume, nivelação e alinhamento da peça. Limpeza.
Critério de medição de projeto: Número de unidades previstas, segundo documentação gráfica de Projeto.
Critério de quantitativos de obra: Medir-se-á o número de unidades realmente executadas segundo especificações de Projeto.

| Código | Un | Descrição | Rendimento | Preço | Importância |
|---|---|---|---|---|---|
| mt08aaa010a | m³ | Água. (material) | 0.006 | 3.39 | 0.02 |
| mt01arg005a | t | Areia de pedreira, para argamassa preparada em obra. (material) | 0.007 | 45.85 | 0.32 |
| mt08cem002 | kg | Cimento cinza em sacos. (material) | 2.250 | 0.55 | 1.24 |
| mt08adt010 | kg | Aditivo hidrófugo para impermeabilização de argamassas ou concretos. (material) | 0.045 | 2.71 | 0.12 |
| mt20wwa040 | kg | Cimento cola flexível e de grande aderência, C2 S2. (material) | 0.960 | 1.36 | 1.31 |
| mt20aho030g | Un | Capitel de concreto polímero de superfície polida, de cor branca, de 400x400 mm, com ancoragem metálica de aço inoxidável e brita aderida à superfície na sua face inferior. (material) | 1.000 | 151.68 | 151.68 |
| mq06hor010 | h | Betoneira. (equipamento) | 0.005 | 4.73 | 0.02 |
| mo020 | h | Pedreiro. (mão de obra) | 0.260 | 24.01 | 6.24 |
| mo113 | h | Auxiliar de serviços gerais. (mão de obra) | 0.302 | 20.96 | 6.33 |
| % | % | Custos diretos complementares | 2 % | 167.28 | 3.35 |
|  |  | Custos diretos |  |  | 170.63 |
