# Salamandra a carvão

- Propriedade do ficheiro: CYPE Ingenieros S.A.
- Formato: FIEBDC-3/2016
- Programa: Gerador de preços para construção civil. CYPE Ingenieros, S.A.
- Data: 27/09/2024
- Âmbito geográfico: Brasil
- Moeda: BRL
- Custos indiretos: 3 %
- Despesas gerais: 13 %
- Lucro: 6 %
- IVA: 17 %

## I Instalações

### IC Aquecimento, refrigeração, climatização e água quente

#### ICH Caixas de fogo, recuperadores de calor, fogões e salamandras

**ICH070** Un Salamandra a carvão.
Salamandra a carvão, potência 8 kW, de ferro fundido cor cinza acetinado, de carregamento frontal, com gaveta de coleta de cinzas, porta de ferro fundido com vidro vitrocerâmico resistente até temperaturas de 800°C e entrada de ar regulável. Incluindo acessórios de ligação ao duto de evacuação dos produtos da combustão, sem incluir esse duto. Totalmente montado e ligado.
Inclui: Implantação da salamandra. Disposição dos elementos. Montagem da salamandra e respectivos acessórios. Ligação ao duto de evacuação.
Critério de medição de projeto: Número de unidades previstas, segundo documentação gráfica de Projeto.
Critério de quantitativos de obra: Medir-se-á o número de unidades realmente executadas segundo especificações de Projeto.

| Código | Un | Descrição | Rendimento | Preço | Importância |
|---|---|---|---|---|---|
| mt38chf030d | Un | Salamandra a carvão, potência 8 kW, de ferro fundido cor cinza acetinado, de carregamento frontal, com gaveta de coleta de cinzas, porta de ferro fundido com vidro vitrocerâmico resistente até temperaturas de 800°C e entrada de ar regulável. (material) | 1 | 8092.6 | 8092.600 |
| mt38www010 | Un | Material auxiliar para instalações de aquecimento. (material) | 1 | 11.25 | 11.250 |
| mo004 | h | Montador de instalações de calefação. (mão de obra) | 0.627 | 40.91 | 25.651 |
| mo103 | h | Ajudante de montador de instalações de calefação. (mão de obra) | 0.627 | 30.78 | 19.299 |
| % | % | Custos diretos complementares | 2 % | 8148.800 | 162.976 |
|  |  | Custos diretos |  |  | 8311.776 |
