# Boca de ventilação

- Propriedade do ficheiro: CYPE Ingenieros S.A.
- Formato: FIEBDC-3/2016
- Programa: Gerador de preços para construção civil. CYPE Ingenieros, S.A.
- Data: 17/06/2024
- Âmbito geográfico: Brasil
- Moeda: BRL
- Custos indiretos: 3 %
- Despesas gerais: 13 %
- Lucro: 6 %
- IVA: 17 %

## I Instalações

### IC Aquecimento, refrigeração, climatização e água quente

#### ICR Sistemas de condução de ar

**ICR060** Un Boca de ventilação.
Boca de ventilação em execução redonda adequada para impulsão, de 125 mm de diâmetro, com regulação do ar mediante a rotação do disco central, formada por anel exterior com junta perimetral, parte frontal de chapa de aço pintada com pó eletrostático, eixo central roscado, porca de aço galvanizado, marco de montagem de chapa galvanizada. Inclusive acessórios de montagem e elementos de fixação.
Inclui: Marcação. Colocação do marco de montagem. Fixação no marco de montagem.
Critério de medição de projeto: Número de unidades previstas, segundo documentação gráfica de Projeto.
Critério de quantitativos de obra: Medir-se-á o número de unidades realmente executadas segundo especificações de Projeto.

| Código | Un | Descrição | Rendimento | Preço | Importância |
|---|---|---|---|---|---|
| mt42trx350l | Un | Boca de ventilação em execução redonda adequada para impulsão, de 125 mm de diâmetro, com regulação do ar mediante a rotação do disco central, formada por anel exterior com junta perimetral, parte frontal de chapa de aço pintada com pó eletrostático, eixo central roscado, porca de aço galvanizado, marco de montagem de chapa galvanizada. (material) | 1 | 301.01 | 301.010 |
| mo005 | h | Instalador de ar condicionado. (mão de obra) | 0.157 | 40.91 | 6.423 |
| mo104 | h | Ajudante de instalador de ar condicionado. (mão de obra) | 0.157 | 30.78 | 4.832 |
| % | % | Custos diretos complementares | 2 % | 312.265 | 6.245 |
|  |  | Custos diretos |  |  | 318.510 |

## Recursos

**mt42trx350l** Un Boca de ventilação em execução redonda adequada para impulsão
Dados técnicos: Custo energético 11.593 MJ; Emissão de CO2 0.973 kg
Resíduos:
- embalagem: re150101 Embalagens de papel e cartão. (componente de resíduo); rendimento 0.098 kg; Código LER 15 01 01; Massa do elemento 1 kg; Volume 0.001333 m3
- embalagem: re170203 Plástico. (componente de resíduo); rendimento 0.049 kg; Código LER 17 02 03; Massa do elemento 1 kg; Volume 0.001667 m3
