# Fornecimento e instalação em teto de recuperador entálpico ar-ar

- Propriedade do ficheiro: CYPE INGENIEROS, S.A.
- Formato: FIEBDC-3/2002
- Âmbito geográfico: Brasil
- Moeda: BRL
- Custos indiretos: 3.00 %
- Despesas gerais: 13.00 %
- Lucro: 6.00 %
- IVA: 17.00 %

**ICR113** Un Fornecimento e instalação em teto de recuperador entálpico ar-ar, modelo para montagem horizontal, de dimensões 290x900x900 mm, peso 36 kg, vazão de ar a velocidade máxima 250 m³/h, consumo elétrico dos ventiladores 138 W com alimentação monofásica a 230 V, pressão estática a velocidade máxima/mínima 98/65 Pa, pressão sonora a velocidade máxima/mínima a 1,5 m 30/27 dBA, eficiência térmica a velocidade máxima/mínima 78/81,5%, diámetro dos dutos 150 mm, ligável a uma rede TCC-Link, com alteração de modo automático de operação de recuperação a free-cooling ou vice-versa e configuração desde o comando à distância da vazão e pressão de ar, rearme automático e alarme de filtros sujos.
Fornecimento e instalação em teto de recuperador entálpico ar-ar, modelo para montagem horizontal, de dimensões 290x900x900 mm, peso 36 kg, vazão de ar a velocidade máxima 250 m³/h, consumo elétrico dos ventiladores 138 W com alimentação monofásica a 230 V, pressão estática a velocidade máxima/mínima 98/65 Pa, pressão sonora a velocidade máxima/mínima a 1,5 m 30/27 dBA, eficiência térmica a velocidade máxima/mínima 78/81,5%, diámetro dos dutos 150 mm, ligável a uma rede TCC-Link, com alteração de modo automático de operação de recuperação a free-cooling ou vice-versa e configuração desde o comando à distância da vazão e pressão de ar, rearme automático e alarme de filtros sujos.
Inclui: Marcação. Colocação e fixação. Ligação e verificação do seu correto funcionamento.
Critério de medição de projeto: Número de unidades previstas, segundo documentação gráfica de Projeto.
Critério de quantitativos de obra: Medir-se-á o número de unidades realmente executadas segundo especificações de Projeto.

| Código | Un | Descrição | Rendimento | Preço | Importância |
|---|---|---|---|---|---|
| mt42tsb305b | Un | Recuperador entálpico ar-ar, modelo para montagem horizontal, de dimensões 290x900x900 mm, peso 36 kg, vazão de ar a velocidade máxima 250 m³/h, consumo elétrico dos ventiladores 138 W com alimentação monofásica a 230 V, pressão estática a velocidade máxima/mínima 98/65 Pa, pressão sonora a velocidade máxima/mínima a 1,5 m 30/27 dBA, eficiência térmica a velocidade máxima/mínima 78/81,5%, diámetro dos dutos 150 mm, ligável a uma rede TCC-Link, com alteração de modo automático de operação de recuperação a free-cooling ou vice-versa e configuração desde o comando à distância da vazão e pressão de ar, rearme automático e alarme de filtros sujos. (material) | 1.000 | 5323.91 | 5323.91 |
| mo005 | h | Instalador de ar condicionado. (mão de obra) | 0.730 | 25.36 | 18.51 |
| mo104 | h | Ajudante de instalador de ar condicionado. (mão de obra) | 0.730 | 19.36 | 14.13 |
| % | % | Custos diretos complementares | 2 % | 5356.55 | 107.13 |
|  |  | Custos diretos |  |  | 5463.68 |
