# Viseira contra a chuva de aço galvanizado, para duto de 630 mm de diâmetro, com rede de proteção contra a entrada de folhas e pássaros

- Propriedade do ficheiro: CYPE INGENIEROS, S.A.
- Formato: FIEBDC-3/2002
- Âmbito geográfico: Brasil
- Moeda: BRL
- Custos indiretos: 3.00 %
- Despesas gerais: 13.00 %
- Lucro: 6.00 %
- IVA: 17.00 %

**ICR120** Un Viseira contra a chuva de aço galvanizado, para duto de 630 mm de diâmetro, com rede de proteção contra a entrada de folhas e pássaros.
Viseira contra a chuva de aço galvanizado, para duto de 630 mm de diâmetro, com rede de proteção contra a entrada de folhas e pássaros.
Inclui: Colocação e fixação da viseira.
Critério de medição de projeto: Número de unidades previstas, segundo documentação gráfica de Projeto.
Critério de quantitativos de obra: Medir-se-á o número de unidades realmente executadas segundo especificações de Projeto.

| Código | Un | Descrição | Rendimento | Preço | Importância |
|---|---|---|---|---|---|
| mt42svs500mm | Un | Viseira contra a chuva de aço galvanizado, para duto de 630 mm de diâmetro, com rede de proteção contra a entrada de folhas e pássaros. (material) | 1.000 | 462.19 | 462.19 |
| mo005 | h | Instalador de ar condicionado. (mão de obra) | 0.104 | 25.36 | 2.64 |
| mo104 | h | Ajudante de instalador de ar condicionado. (mão de obra) | 0.104 | 19.36 | 2.01 |
| % | % | Custos diretos complementares | 2 % | 466.84 | 9.34 |
|  |  | Custos diretos |  |  | 476.18 |
