# Tubulação de distribuição de água, para circuito primário de sistemas solares térmicos

- Propriedade do ficheiro: CYPE Ingenieros S.A.
- Formato: FIEBDC-3/2016
- Programa: Gerador de preços para construção civil. CYPE Ingenieros, S.A.
- Data: 17/06/2024
- Âmbito geográfico: Brasil
- Moeda: BRL
- Custos indiretos: 3 %
- Despesas gerais: 13 %
- Lucro: 6 %
- IVA: 17 %

## I Instalações

### IC Aquecimento, refrigeração, climatização e água quente

#### ICS Sistemas de condução de água

**ICS013** m Tubulação de distribuição de água, para circuito primário de sistemas solares térmicos.
Tubulação de distribuição de mistura de água e anticongelante para circuito primário de sistemas solares térmicos formada por tubo de cobre rígido com parede de 1 mm de espessura e 13/15 mm de diâmetro, colocado superficialmente no interior do edifício, com isolamento através de manga isolante flexível de espuma elastomérica. Inclusive material auxiliar para montagem e fixação, acessórios e peças especiais.
Inclui: Marcação. Colocação e fixação de tubulações, acessórios e peças especiais. Colocação do isolamento.
Critério de medição de projeto: Comprimento medido segundo documentação gráfica de Projeto.
Critério de quantitativos de obra: Medir-se-á o comprimento realmente executado segundo especificações de Projeto.

| Código | Un | Descrição | Rendimento | Preço | Importância |
|---|---|---|---|---|---|
| mt37tca400b | Un | Material auxiliar para montagem e fixação das tubulações de cobre rígido, de 13/15 mm de diâmetro. (material) | 1 | 0.72 | 0.720 |
| mt37tca010be | m | Tubo de cobre rígido com parede de 1 mm de espessura e 13/15 mm de diâmetro, com o preço incrementado em 20% relativamente a acessórios e peças especiais. (material) | 1 | 17.27 | 17.270 |
| mt17coe050bc | m | Manga isolante de espuma elastomérica, de 16 mm de diâmetro interior e 22,0 mm de espessura mm de espessura, à base de borracha sintética flexível, de estrutura celular fechada. (material) | 1 | 45.54 | 45.540 |
| mt17coe110 | l | Cola para manga isolante elastomérica. (material) | 0.025 | 127.31 | 3.183 |
| mo004 | h | Montador de instalações de calefação. (mão de obra) | 0.23 | 40.91 | 9.409 |
| mo103 | h | Ajudante de montador de instalações de calefação. (mão de obra) | 0.23 | 30.78 | 7.079 |
| % | % | Custos diretos complementares | 2 % | 83.201 | 1.664 |
|  |  | Custos diretos |  |  | 84.865 |

Resíduos:
- colocação: mt37tca010be; fator de resíduo 0.042459
- colocação: mt17coe050bc; fator de resíduo 0.0675535

## Recursos

**mt37tca010be** m Tubo de cobre rígido com parede de 1 mm de espessura e 13/15 mm de diâmetro
Dados técnicos: Custo energético 14.375 MJ; Emissão de CO2 0.277 kg; Código LER 17 04 01; Massa do elemento 0.39 kg; Volume 0.00026 m3

**mt17coe050bc** m Manga isolante de espuma elastomérica
Dados técnicos: Custo energético 3.138 MJ; Emissão de CO2 0.138 kg; Código LER 17 02 03; Massa do elemento 0.0327 kg; Volume 0.000054 m3
Resíduos:
- embalagem: re170203 Plástico. (componente de resíduo); rendimento 0.002 kg; Código LER 17 02 03; Massa do elemento 1 kg; Volume 0.001667 m3
