# Bomba para elevação de condensados

- Propriedade do ficheiro: CYPE Ingenieros S.A.
- Formato: FIEBDC-3/2016
- Programa: Gerador de preços para construção civil. CYPE Ingenieros, S.A.
- Data: 17/06/2024
- Âmbito geográfico: Brasil
- Moeda: BRL
- Custos indiretos: 3 %
- Despesas gerais: 13 %
- Lucro: 6 %
- IVA: 17 %

## I Instalações

### IC Aquecimento, refrigeração, climatização e água quente

#### ICS Sistemas de condução de água

**ICS022** Un Bomba para elevação de condensados.
Estação elevatória para evacuação de condensados, com reservatório de 2,65 l, alimentação monofásica a 230 V, consumo da bomba 75 W, nível sonoro 47 dBA, proteção IP20, cabo de alimentação de 1,7 m com tomada, cabo para ligação de alarme de 1,7 m, mangueira flexível de descarga de 5 m, adaptador de entrada de 19, 32 e 40 mm de diâmetro e parafusos para colocação na parede.
Inclui: Marcação. Colocação da bomba. Ligação. Verificação do seu correto funcionamento.
Critério de medição de projeto: Número de unidades previstas, segundo documentação gráfica de Projeto.
Critério de quantitativos de obra: Medir-se-á o número de unidades realmente executadas segundo especificações de Projeto.

| Código | Un | Descrição | Rendimento | Preço | Importância |
|---|---|---|---|---|---|
| mt37gru480b | Un | Estação elevatória para evacuação de condensados, com reservatório de 2,65 l, alimentação monofásica a 230 V, consumo da bomba 75 W, nível sonoro 47 dBA, proteção IP20, cabo de alimentação de 1,7 m com tomada, cabo para ligação de alarme de 1,7 m, mangueira flexível de descarga de 5 m, adaptador de entrada de 19, 32 e 40 mm de diâmetro e parafusos para colocação na parede. (material) | 1 | 317.27 | 317.270 |
| mo005 | h | Instalador de ar condicionado. (mão de obra) | 0.105 | 40.91 | 4.296 |
| mo104 | h | Ajudante de instalador de ar condicionado. (mão de obra) | 0.105 | 30.78 | 3.232 |
| % | % | Custos diretos complementares | 2 % | 324.798 | 6.496 |
|  |  | Custos diretos |  |  | 331.294 |
