# Unidade interior para sistema ar-água multi-split

- Propriedade do ficheiro: CYPE INGENIEROS, S.A.
- Formato: FIEBDC-3/2002
- Âmbito geográfico: Brasil
- Moeda: BRL
- Custos indiretos: 3.00 %
- Despesas gerais: 13.00 %
- Lucro: 6.00 %
- IVA: 17.00 %

**ICV074** Un Unidade interior para sistema ar-água multi-split, para aquecimento e refrigeração, para gás R-410A e R-134a, dimensões 705x600x695 mm, peso 120 kg, com reservatório com permutador de água quente de 300 l, compatível com sistema de captação solar térmica com drenagem automática Drain Back, de polipropileno, de dimensões 1640x595x615 mm, peso 59 kg, classe de eficiência energética em água quente B, com kit de ligação hidráulica. Totalmente montado, ligado e colocado em funcionamento pela empresa instaladora para a verificação do seu correto funcionamento.
Unidade interior para sistema ar-água multi-split, para aquecimento e refrigeração, para gás R-410A e R-134a, dimensões 705x600x695 mm, peso 120 kg, com reservatório com permutador de água quente de 300 l, compatível com sistema de captação solar térmica com drenagem automática Drain Back, de polipropileno, de dimensões 1640x595x615 mm, peso 59 kg, classe de eficiência energética em água quente B, com kit de ligação hidráulica. Totalmente montado, ligado e colocado em funcionamento pela empresa instaladora para a verificação do seu correto funcionamento.
Inclui: Marcação do equipamento. Colocação e fixação do equipamento e dos seus acessórios. Ligação com as redes de abastecimento de água, elétrica e de coleta de condensados. Colocação em funcionamento.
Critério de medição de projeto: Número de unidades previstas, segundo documentação gráfica de Projeto.
Critério de quantitativos de obra: Medir-se-á o número de unidades realmente executadas segundo especificações de Projeto.

| Código | Un | Descrição | Rendimento | Preço | Importância |
|---|---|---|---|---|---|
| mt42dai359a | Un | Unidade interior para sistema ar-água multi-split, para aquecimento e refrigeração, para gás R-410A e R-134a, dimensões 705x600x695 mm, peso 120 kg, intervalo de temperatura de saída de água para aquecimento desde 25 até 80°C, intervalo de temperatura de saída de água para refrigeração desde 5 até 20°C, intervalo de temperatura de saída de água para produção de água quente desde 45 até 75°C. (material) | 1.000 | 23333.63 | 23333.63 |
| mt42dai367aa | Un | Reservatório com permutador de água quente de 300 l, compatível com sistema de captação solar térmica com drenagem automática Drain Back, de polipropileno, de dimensões 1640x595x615 mm, peso 59 kg, classe de eficiência energética em água quente B. (material) | 1.000 | 8123.90 | 8123.90 |
| mt42dai368c | Un | Kit de ligação hidráulica, para reservatório com permutador de água quente (material) | 1.000 | 1083.18 | 1083.18 |
| mt37sve010d | Un | Registro de esfera de latão niquelado para enroscar de 1". (material) | 4.000 | 26.65 | 106.60 |
| mt37sve010e | Un | Registro de esfera de latão niquelado para enroscar de 1 1/4". (material) | 2.000 | 41.44 | 82.88 |
| mo005 | h | Instalador de ar condicionado. (mão de obra) | 1.145 | 25.36 | 29.04 |
| mo104 | h | Ajudante de instalador de ar condicionado. (mão de obra) | 1.145 | 19.36 | 22.17 |
| % | % | Custos diretos complementares | 2 % | 32781.40 | 655.63 |
|  |  | Custos diretos |  |  | 33437.03 |
