# Válvula de gás

- Propriedade do ficheiro: CYPE Ingenieros S.A.
- Formato: FIEBDC-3/2016
- Programa: Gerador de preços para construção civil. CYPE Ingenieros, S.A.
- Data: 27/09/2024
- Âmbito geográfico: Brasil
- Moeda: BRL
- Custos indiretos: 3 %
- Despesas gerais: 13 %
- Lucro: 6 %
- IVA: 17 %

## I Instalações

### IG Gases combustíveis

#### IGW Elementos

**IGW020** Un Válvula de gás.
Registro de esfera de aço inoxidável com comando de alavanca, com flanges em ambos lados de 2 1/2" de diâmetro, PN=40 bar.
Inclui: Montagem, ligação e verificação do seu correto funcionamento.
Critério de medição de projeto: Número de unidades previstas, segundo documentação gráfica de Projeto.
Critério de quantitativos de obra: Medir-se-á o número de unidades realmente executadas segundo especificações de Projeto.

| Código | Un | Descrição | Rendimento | Preço | Importância |
|---|---|---|---|---|---|
| mt43acv110g | Un | Registro de esfera de aço inoxidável com comando de alavanca, com flanges em ambos lados de 2 1/2" de diâmetro, PN=40 bar. (material) | 1 | 1234.41 | 1234.410 |
| mo010 | h | Instalador de gás. (mão de obra) | 0.523 | 40.91 | 21.396 |
| mo109 | h | Ajudante de instalador de gás. (mão de obra) | 0.523 | 30.78 | 16.098 |
| % | % | Custos diretos complementares | 2 % | 1271.904 | 25.438 |
|  |  | Custos diretos |  |  | 1297.342 |

## Recursos

**mt43acv110g** Un Registro de esfera de aço inoxidável com comando de alavanca
Dados técnicos: Custo energético 857.206 MJ; Emissão de CO2 126.073 kg
Resíduos:
- embalagem: re150101 Embalagens de papel e cartão. (componente de resíduo); rendimento 0.086 kg; Código LER 15 01 01; Massa do elemento 1 kg; Volume 0.001333 m3
