# Luminária embutida tipo Downlight

- Propriedade do ficheiro: CYPE Ingenieros S.A.
- Formato: FIEBDC-3/2016
- Programa: Gerador de preços para construção civil. CYPE Ingenieros, S.A.
- Data: 25/09/2021
- Âmbito geográfico: Brasil
- Moeda: BRL
- Custos indiretos: 3 %
- Despesas gerais: 13 %
- Lucro: 6 %
- IVA: 17 %

## I Instalações

### II Iluminação

#### III Interior

**III100** Un Luminária embutida tipo Downlight.
Luminária circular de teto Downlight, de 250 mm de diâmetro, para 2 lâmpadas fluorescentes TC-D de 26 W; com marco exterior e corpo interior de alumínio injetado, acabamento lacado, de cor branca; refletor de alumínio de alta pureza e balastro magnético; proteção IP20 e isolamento classe F. Instalação embutida. Inclusive lâmpadas.
Inclui: Marcação. Montagem, ligação e verificação do seu correto funcionamento.
Critério de medição de projeto: Número de unidades previstas, segundo documentação gráfica de Projeto.
Critério de quantitativos de obra: Medir-se-á o número de unidades realmente executadas segundo especificações de Projeto.
Critérios considerados na determinação do preço da unidade de obra: O preço não inclui os trabalhos auxiliares de pedreiro para instalações.

| Código | Un | Descrição | Rendimento | Preço | Importância |
|---|---|---|---|---|---|
| mt34lam030cb | Un | Luminária circular de teto Downlight, de 250 mm de diâmetro, para 2 lâmpadas fluorescentes TC-D de 26 W; com marco exterior e corpo interior de alumínio injetado, acabamento lacado, de cor branca; refletor de alumínio de alta pureza e balastro magnético; proteção IP20 e isolamento classe F. (material) | 1 | 580.09 | 580.090 |
| mt34tuf020o | Un | Lâmpada fluorescente compacta TC-D de 26 W. (material) | 2 | 30.34 | 60.680 |
| mo003 | h | Eletricista. (mão de obra) | 0.417 | 26.15 | 10.905 |
| mo102 | h | Ajudante de eletricista. (mão de obra) | 0.417 | 20.1 | 8.382 |
| % | % | Custos diretos complementares | 2 % | 660.057 | 13.201 |
|  |  | Custos diretos |  |  | 673.258 |

## Recursos

**mt34lam030cb** Un Luminária circular de teto Downlight
Dados técnicos: Custo energético 1141.982 MJ; Emissão de CO2 30.177 kg
Resíduos:
- embalagem: re150101 Embalagens de papel e cartão. (componente de resíduo); rendimento 0.121 kg; Código LER 15 01 01; Massa do elemento 1 kg; Volume 0.001333 m3
- embalagem: re170203 Plástico. (componente de resíduo); rendimento 0.06 kg; Código LER 17 02 03; Massa do elemento 1 kg; Volume 0.001667 m3
